# KITA Haßloch MTS
Angebotsaufforderung (GAEB DA XML 3.3, DA83)
Projekt: 2322
Währung: EUR
Erstellt mit: GXML Toolbox V3.3 R20220330, ORCA AVA 26.0.7 26.00.07, 14.04.2026

## 039A Trockenbauarbeiten

### Titel 0001 Trockenbauarbeiten

*Hinweis: Allgemeine Regelungen für Bauarbeiten jeder Art - DIN 18299*
0.1 Angaben zur Baustelle

0.1.1 Lage der Baustelle, Umgebungsbedingungen, Zufahrtsmöglichkeiten
Zufahrt sowie etwaige Einschränkungen bei ihrer Benutzung.

Die Baustelle befindet sich innerhalb eines aktuell im Bau befindlichen Neubaugebietes auf dem Grundstück 14942, sowie 14941 in der Müller Thurgau Straße in Haßloch.
Zufahrten und Anlieferungen sind über die Müller Thurgau Straße möglich. Einschränkungen (z. B. Höhen- oder Gewichtsbeschränkungen) sind zu beachten.
Ebenfalls ist durch ebenfalls umliegenden Baustellenbetrieb ggf. mit kurzfristigen Einschränkungen zu rechnen.
Dem Bieter wird empfohlen sich vor Angebotsabgabe über die örtlichen Gegebenheiten zu informieren.

Die Parkfläche für Handwerker ist auf denParkplätzen angrenzend an die Müller Thurgau Straße vorgesehen.

Transportwege auf der öffentlichen Verkehrsflächen
sind ständig freizuhalten und bei Bedarf
(bei Verunreinigung durch den AN) mit einer Kehrmaschine zu reinigen.
Kosten gehen zu Lasten des AN.
Es ist davon auszugehen, dass je nach Witterung mind.
einmal je Woche für die Dauer der Erdarbeiten gekehrt werden muss.

Ausbesserungen von Transportbeschädigungen im
Straßenbereich gehen zu Lasten des Auftragnehmers.

0.1.2 Besondere Belastungen aus Immissionen sowie besondere klimatische oder betriebliche
Bedingungen.
Keine

0.1.3 Art und Lage der baulichen Anlagen, z. B. auch Anzahl und Höhe der Geschosse.

Gebäudedaten:
Gesamtbaumaßnahme
2 Geschosse

Kita
Länge:  ca. 60 m
Breite:  ca. 20 m
Höhe:  ca. 7-9 m

0.1.4 Verkehrsverhältnisse auf der Baustelle, insbesondere Verkehrsbeschränkungen.

Siehe Punkt 0.1.1
Für die Versorgung und Belieferung der Baustelle, Material an- und Abtransporte,  gem. beigefügtem Lage- und Baustelleneinrichtungsplan.

0.1.5 Für den Verkehr freizuhaltende Flächen.

Die Ein- und Ausgänge, Verkehrswege für Zu- und Abfahrten, sowie brandschutzrelevante Flächen (z.B.
Feuerwehraufstellflächen, Flucht- und Rettungswege,
Sammelpunkte, etc.) angrenzender Gebäude müssen ständig freigehalten werden.
Die Zu- und Abfahrten zur öffentlichen Straße müssen ständig freigehalten werden.

0.1.6 Art, Lage, Maße und Nutzbarkeit von
Transporteinrichtungen und Transportwegen, z. B.
Montageöffnungen.

Transporteinrichtungen, insbesondere Förderanlagen stehen seitens des AG nicht zur Verfügung.

0.1.7 Lage, Art, Anschlusswert und Bedingungen für das
Überlassen von Anschlüssen für Wasser, Energie und
Abwasser.

Baustrom und Bauwasser werden vom AG zur Verfügung
gestellt.
Der Bauwasseranschluss befindet sich im Südlichen
Grundstücksbereich. Die Entnahmestelle wurde bereits hergestellt.

0.1.8 Lage und Ausmaß der dem Auftragnehmer für die
Ausführung seiner Leistungen zur Benutzung oder
Mitbenutzung überlassenen Flächen, Räume.

Siehe beigefügter Lage- und Baustelleneinrichtungsplan.
Der Platzbedarf und die Baustelleneinrichtung ist mit der Bauleitung vor Beginn der Arbeiten abzustimmen.
Lagerflächen für Baumaterialien, Baustoffe usw. werden im Einvernehmen mit der örtlichen Bauleitung benannt.

Die örtliche Bauleitung kann jederzeit ein Um- und Abräumen der Aufenthaltsräume und Materiallager
verlangen. Dieser Aufforderung ist unverzüglich und ohne besondere Vergütung nachzukommen. Kommt der AN der
mündlichen Aufforderung nicht nach, so ist die örtliche
Bauleitung befugt, zu Lasten des säumigen AN diese Arbeiten durchführen zu lassen.
Die Bewachung und Verwahrung der Baucontainer, Arbeitsgeräte usw. des AN oder seiner Erfüllungsgehilfen - auch während der
Arbeitsruhe - ist ausschließlich Sache des AN.

Die Baustelleneinrichtung erfolgt nur auf den im
Baustelleneinrichtungsplan ausgewiesenen Flächen, in
Abstimmung mit der örtlichen Objektüberwachung.

Von seiten des AG werden Sanitärcontainer zur Verfügung gestellt.

Von seiten des AG werden keine Lagerräume und Aufenthaltscontainer zur Verfügung gestellt.
Dies ist durch den AN eigenständig zu erbringen.

0.1.9 Bodenverhältnisse, Baugrund und seine Tragfähigkeit. Ergebnisse von Bodenuntersuchungen.

Keine

0.1.10 Hydrologische Werte von Grundwasser und Gewässer.

Keine

0.1.11 Besondere umweltrechtliche Vorschriften.

Immissions- und Umweltschutz
Das geltende Kreislaufwirtschafts- und Abfallgesetz ist lückenlos zu erfüllen. Landesabfallgesetze sowie Satzungen der öffentlich rechtlichen Entsorgungsträger sind zu beachten.

Verpackungs-, Restmaterialien und Baustellenabfälle sind gemäß der gesetzmäßig vorgeschriebenen Entsorgung zu beseitigen und sind Eigentum des AN.

0.1.12 Besondere Vorgaben für die Entsorgung, z. B.
besondere Beschränkungen für die Beseitigung von Abwasser und Abfall.

Die Beseitigung von Schutt, Abfall, Verpackungs- und
Abdeckmaterial hat von jedem Auftragnehmer arbeitstäglich zu erfolgen. Die Möglichkeit der Containerstellung sowie deren Standorte sind mit der Bauleitung abzustimmen. Eine Lagerung
von Abfällen und Schutt auf der Baustelle ist unzulässig.
Bei der Schuttbeseitigung sind die geltenden Vorschriften des Landes bzw. der Kommune zu beachten. Grundsätzlich sind Verpackungen und Transportpaletten kostenlos gemäß Abfallbeseitigungsgesetz vom AN von der Baustelle zu entfernen.

0.1.13 Schutzgebiete oder Schutzzeiten im Bereich der Baustelle, z. B. wegen Forderungen des
Gewässer-, Boden-, Natur-, Landschafts- oder Immissionsschutzes; vorliegende Fachgutachten oder
dergleichen.

Keine

0.1.14 Art und Umfang des Schutzes von Bäumen,
Pflanzenbeständen, Vegetationsflächen, Verkehrsflächen, Bauteilen, Bauwerken, Grenzsteinen und dergleichen im
Bereich der Baustelle.

Zu erhaltende Bäume dürfen während der Bauzeit weder
beschädigt, oder durch Erdarbeiten ausgetrocknet werden. Nicht unmittelbar vom Umbau betroffene, angrenzende und zu erhaltende Bauteile, wie Straßenbeläge und technische
Anlagen etc. sind während der Ausführungen in ausreichendem Maße vor Beschädigungen zu schützen.

0.1.15 Art und Umfang der Regelung und Sicherung des öffentlichen Verkehrs.

Verunreinigungen oder Beschädigungen öffentlicher
Verkehrsanlagen, müssen durch den Verursacher sofort
gemeldet, beseitigt bzw. instandgesetzt werden.
Kosten gehen zu Lasten des AN.

Besonders verkehrsbehindernde Maßnahmen, sind vorher mit dem Auftraggeber und der Bauleitung abzusprechen und zu koordinieren.

0.1.16 Im Bereich der Baustelle vorhandene Anlagen, insbesondere Abwasser- und Versorgungsleitungen.

Keine

0.1.17 Bekannte oder vermutete Hindernisse im Bereich der Baustelle, z. B. Leitungen, Kabel, Dräne, Kanäle,
Bauwerksreste und, soweit bekannt, deren Eigentümer.

Baumbestand bei Baustellenzufahrt im Bereich der Parkplätze.

0.1.18 Bestätigung, dass die im jeweiligen Bundesland geltenden Anforderungen zu Erkundungs- und gegebenenfalls Räumungsmaßnahmen hinsichtlich Kampfmitteln erfüllt wurden.

Das Baugrundstück wurde bereits sondiert und wird Kampfmittelfrei an den AN übergeben.

0.1.19 Gemäß der Baustellenverordnung
getroffene Maßnahmen.

Der Auftraggeber hat zur Wahrnehmung seiner Pflichten aus der Baustellenverordnung einen Sicherheits- und
Gesundheitsschutz-Koordinator (SiGeKo) beauftragt.
Der SiGeKo stellt eine Baustellenordnung auf, deren
Forderungen einzuhalten sind. Die Baustellenordnung wird Vertragsbestandteil.
Der SiGeKo nimmt jederzeit Einfluss auf die sicherheits- und gesundheitstechnisch korrekte Abwicklung der Baustelle und führt unangekündigte Kontrollen vor Ort durch. Die Mängel werden der Bauleitung mittels Bericht angezeigt und sind umgehend durch den AN zu beseitigen.
Der AN, einschließlich seiner etwaigen Nachunternehmer, werden darauf hingewiesen, dass sie die für die
Koordination der sicherheits- und gesundheitsrelevanten Punkte nötigen Unterlagen rechtzeitig zur Verfügung zu stellen haben.
Der AN hat seine Arbeiter anhand der Gefährdungsanalyse nachweislich zu unterweisen.
Erforderliche Sicherheitseinrichtungen, die auch zum Schutz anderer auf der Baustelle verkehrender Personen
zu dienen haben, darf der AN während oder nach Beendigung der eigenen Arbeiten nur mit ausdrücklicher
Zustimmung der örtlichen Bauleitung entfernen.

0.1.20 Besondere Anordnungen, Vorschriften und Maßnahmen der Eigentümer oder der anderen Weisungsberechtigten von Leitungen, Kabeln, Dränen, Kanälen, Straßen, Wegen, Gewässern, Gleisen, Zäunen und dergleichen im Bereich der Baustelle.

Das Baugelände wurde bereits auf Veranlassung durch den AG eingezäunt. Die Zufahrt erfolgt über verschließbare Tore.
Die Tore werden von jedem AN nach Beendigung der
Arbeitszeit verschlossen, ebenso an Wochenenden und
Feiertagen.
Unabhängig davon bleibt jeder AN für die Sicherung seiner Leistung und seiner Geräte etc. alleine verantwortlich, der Bauherr trifft keine eigenen Sicherungsmaßnahmen. Aus dem Aufstellen des Zaunes und dem Verschließen der Tore können keine Ansprüche gegen den AG bzw. seine Weißungsberechtigten
abgeleitet werden.

0.1.21 Art und Umfang von Schadstoffbelastungen, z.B. des Bodens, der Gewässer, der Luft, der Stoffe und Bauteile; vorliegende Fachgutachten oder dergleichen.

Keine

0.1.22 Art und Zeit der vom Auftraggeber veranlassten Vorarbeiten.

Bereits ausgeführte Leistungen zum Ausführungsbeginn:

- Bauzaun, Bauwasser, Baustrom, Rohbau, Gerüst, Holzbau

0.1.23 Arbeiten anderer Unternehmer auf der Baustelle.

Der AN ist verpflichtet Koordinationstätigkeiten mit anderen Baufirmen vor Ort und der örtlichen Bauüberwachung, die zur fachgerechten Ausführung sämtlicher Bauleistungen des Bauvorhabens beitragen, unentgeltlich zu erbringen. Ebenso sind die Bauteile anderer Gewerke unentgeltlich aufzumessen, die im direkten Zusammenhang mit den in Leistungsverzeichnis aufgeführten Fassadenkonstruktionen stehen.

0.2 Angaben zur Ausführung

Ausführungszeiten siehe weitere bes. Vertragsbedingungen bzw. den gesetzlichen Bestimmungen.

0.2.1 Vorgesehene Arbeitsabschnitte, Arbeitsunterbrechungen und Arbeitsbeschränkungen nach
Art, Ort und Zeit sowie Abhängigkeit von Leistungen anderer.

Keine

0.2.2 Besondere Erschwernisse während der Ausführung, z. B. Arbeiten in Räumen, in denen der
Betrieb weiterläuft, Arbeiten im Bereich von Verkehrswegen oder bei außergewöhnlichen äußeren
Einflüssen.

Keine

0.2.8 Mitbenutzung fremder Gerüste, Hebezeuge, Aufzüge, Aufenthalts- und Lagerräume,
Einrichtungen und dergleichen durch den Auftragnehmer.

Sämtliche Arbeitsbühnen, Kleingerüste und Hebezeuge, die zur Durchführung der im Leistungsverzeichnis beschriebenen Arbeiten nötig sind, sind in die Einheitspreise der Trockenbauarbeiten einzurechnen. Arbeiten
in einer Höhe von >3,50m können zusätzlich über die hierzu beschriebene Position abgerechnet werden.

0.2.9 Wie lange, für welche Arbeiten und gegebenenfalls für welche Beanspruchung der
Auftragnehmer Gerüste, Hebezeuge, Aufzüge, Aufenthalts- und Lagerräume, Einrichtungen und
dergleichen für andere Unternehmer vorzuhalten hat.

Keine

0.2.15 Art, Zusammensetzung und Menge der aus dem Bereich des Auftraggebers zu entsorgenden Böden, Stoffe und Bauteile; Art der Verwertung oder bei Abfall die
Entsorgungsanlage; Anforderungen an die Nachweise über Transporte, Entsorgung und die vom Auftraggeber zu tragenden Entsorgungskosten.

Siehe Baugrund- und Gründungsgutachten.

0.2.16 Art, Anzahl, Menge oder Masse der Stoffe und Bauteile, die vom Auftraggeber beigestellt
werden, sowie Art, genaue Bezeichnung des Ortes und Zeit ihrer Übergabe.

Keine

0.2.17 In welchem Umfang der Auftraggeber Abladen, Lagern und Transport von Stoffen und
Bauteilen übernimmt oder dafür dem Auftragnehmer Geräte oder Arbeitskräfte zur Verfügung stellt.

Keine

0.2.18 Leistungen für andere Unternehmer.

Keine

#### Bereich 0001.01 Vorbereitende Arbeiten

**0001.01.10 Untergrund reinigen, grobe Verschmutzung**
Untergrund von groben Verschmutzungen wie Bauschutt,
trocken reinigen und angefallenen Schmutz beseitigen,
Untergrund mit Besen grob abfegen und anschließend mit
Industriestaubsauger staubfrei absaugen.
Anfallender Schutt wird Eigentum des AN und ist zu
entsorgen. Die Kosten für die Entsorgung, inkl. aller
Gebühren sind in den Einheitspreis einzurechnen.
Menge: 200,000 m²

**0001.01.20 Rollgerüst für Flächen >3,50m ü. RFB**
Aufstellung, Vorhalten und Abbau eines Rollgerüstes für Arbeiten an Flächen >3,50m (nach DIN 4420-3 und DIN EN 12810) für den gesamten Zeitraum der Trockenbauarbeiten.
Gerüstlagen mit allseitigem Seitenschutz.

Arbeitsbereich über der Standfläche des erforderlichen
Gerüstes:  über 3,5m bis 5m
Arbeitshöhe Gerüst:  bis 3,60m
Standhöhe Gerüst:  ca. 1,60m

In dieser Position ist das Vorhaltung und alle
erforderlichen Gerüst-Umbauarbeiten, die im Ermessen
des Bieters unter Beachtung der
Arbeitsschutzrichtlinien für die Montage der Wände >3,50m
erforderlich sind.

Gerüste für Arbeiten <3,50m über der Standfläche des erforderlichen Gerüstes werden nicht gesondert vergütet und sind nicht in die Position mit einzukalkulieren.
Menge: 2,000 Stk

#### Bereich 0001.02 Trockenbauarbeiten Wand

*Hinweis: Gerüste*
Die notwendige Gerüststellung / Rollgerüste, Hebebühnen
u.ä. für die in den Positionen beschriebenen
Trockenbauarbeiten sind in die EP mit einzukalkulieren und
werden, außer im Bereich >3,50m, nicht gesondert vergütet.

*Hinweis: Montage- und Installationswände mit GKFI- Bekleidung, Wandtypen 1.1, 2.1-2.6.*

**0001.02.10 Ausbauplatte GKFI, 1-lagig, Montage auf vorhandene Holzrahmenwand, Wandytyp 1.1**
Liefern und fachgerechte Montage einer einlagigen Beplankung aus imprägnierter Gipskarton- Feuerschutzplatte (GKFI) auf eine vorhandene, tragfähige OSB- Beplankung einer bestehenden Holzrahmenwand.

Beplankung aus Gipsplatten DIN 18180 bzw. Typ DFH2 EN 520: Feuerschutzplatte GKF Imprägniert, einlagig, Plattendicke 12,5 mm (Rohdichte min. 800 kg/m3),

Verspachtelung der Gipsplatten in Qualitätsstufe Q2, Standardverspachtelung, Verarbeitung gemäß DIN 18181

Einbauort: Wandtyp 1.1, siehe Übersichtsplan
  innenseitig alle Holzrahmen- Außenwände
Menge: 480,000 m²

**0001.02.20 GK- Schachtwand 100mm, CW 75 (625mm), GKFI 2x12,5mm, h =ca. 3,60m, Wandtyp 2.1**
Schachtwand als einseitig beplankte leichte Trennwand nach DIN 4103-1, Einbaubereich 1
Rechenwert des bewerteten Schalldämm-Maßes Rw,R = 30 dB.
Bewertetes Schalldämm-Maß Rw = 32,0 dB

Wandhöhe: ca. 3,60m über OK RFB (max. zul. Wandhöhe 4,00m)

Einbauort: Wandtyp 2.1, siehe Übersichtsplan,
  Technikschächte EG

Umlaufende Anschlüsse starr,
vorhandener Befestigungsuntergrund:

Bodenplatte: Stahlbeton
Decke: Brettsperrholz
Wände: Brettsperrholz

Ausführung mit Unterkonstruktion aus verzinkten Stahlblechprofilen DIN 18182-1,
Metallständer CW 75, Achsabstand 625 mm, Boden und Deckenanschlüsse mit Randprofilen UW 75/40,
Befestigung mit bauaufsichtlich zugelassenen Befestigungsmitteln.
Hinterlegung des Randprofilsteges mit Plattenstreifen aus Gipsplatten DIN 18180: GKF, einlagig, Plattendicke 12,5 mm,

Kontaktfläche des Plattenstreifens mit dem flankierenden Bauteil mit Trennwandkitt versehen.

Dämmschicht aus Mineralwolle nach DIN EN 13162,
Dicke 60 mm, Wärmeleitfähigkeit = 0,04 W/(mK),
einlagig, dicht stoßen, abrutschsicher verlegen,

Beplankung aus Gipsplatten DIN 18180 bzw. Typ DFH2 EN 520: Feuerschutzplatte GKF Imprägniert, zweilagig, Plattendicke 2x 12,5 mm (Rohdichte min. 800 kg/m3),

Verspachtelung der Gipsplatten in Qualitätsstufe Q2, Standardverspachtelung, Verarbeitung gemäß DIN 18181.
Menge: 41,000 m²

**0001.02.30 GK- Schachtwand 100mm, CW- Doppelprofil 75 (312mm), GKFI 2x12,5mm, h = max. 5,30 m, Wandtyp 2.2**
Schachtwand als einseitig beplankte leichte Trennwand nach DIN 4103-1, Einbaubereich 1
Rechenwert des bewerteten Schalldämm-Maßes Rw,R = 38 dB.
Bewertetes Schalldämm-Maß Rw = 40,0 dB

Wandhöhe: max. ca. 5,30m über OK RFB (max. zul. Wandhöhe 6,45m)

Einbauort: Wandtyp 2.2, siehe Übersichtsplan
  Technikschächte OG

Umlaufende Anschlüsse starr,
vorhandener Befestigungsuntergrund:
Decke: Brettsperrholz
Wände: Brettsperrholz
Dach: BSH- Sparrendach + OSB- Platte

Ausführung mit Unterkonstruktion aus verzinkten Stahlblechprofilen DIN 18182-1,
Metallständer CW 75 als Doppelprofile, Achsabstand 312,5 mm, verschraubt, Boden und Deckenanschlüsse mit Randprofilen UW 75.
Befestigung mit bauaufsichtlich zugelassenen Befestigungsmitteln.
Hinterlegung des Randprofilsteges mit Plattenstreifen aus Gipsplatten DIN 18180: GKF, einlagig, Plattendicke 12,5 mm,

Kontaktfläche des Plattenstreifens mit dem flankierenden Bauteil mit Trennwandkitt versehen.

Dämmschicht aus Mineralwolle nach DIN EN 13162,
Dicke 60 mm, Wärmeleitfähigkeit = 0,04 W/(mK),
einlagig, dicht stoßen, abrutschsicher verlegen,

Beplankung aus Gipsplatten DIN 18180 bzw. Typ DFH2 EN 520: Feuerschutzplatte GKF Imprägniert, zweilagig, Plattendicke 2x 12,5 mm (Rohdichte min. 800 kg/m3),

Verspachtelung der Gipsplatten in Qualitätsstufe Q2, Standardverspachtelung, Verarbeitung gemäß DIN 18181.
Menge: 62,000 m²

**0001.02.40 Freistehende Vorsatzschale 230mm, CW 75 (625mm), GKFI 2x12,5mm, h= ca. 3,60m, Wandtyp 2.3**
Freistehende Vorsatzschale als einseitig beplankte leichte Trennwand nach DIN 4103-1, Einbaubereich 1

Wandhöhe: max. ca. 3,60m über OK RFB
(max. zul. Wandhöhe 4,00m)
Wanddicke: 230 mm
Hohlraumtiefe: 130 mm

Einbauort: Wandtyp 2.3, siehe Übersichtsplan
  Teeküche Nebenräume EG

Umlaufende Anschlüsse starr,
vorhandener Befestigungsuntergrund:

Bodenplatte: Stahlbeton
Decke: Brettsperrholz
Wände: Brettsperrholz

Ausführung mit Unterkonstruktion aus verzinkten Stahlblechprofilen DIN 18182-1,
Metallständer CW 75, Achsabstand 625 mm, Boden und Deckenanschlüsse mit Randprofilen UW 75/40
Befestigung mit bauaufsichtlich zugelassenen Befestigungsmitteln.

Dämmschicht aus Mineralwolle nach DIN EN 13162,
Dicke 60 mm, Wärmeleitfähigkeit = 0,04 W/(mK),
einlagig, dicht stoßen, abrutschsicher verlegen,

Beplankung aus Gipsplatten DIN 18180 bzw. Typ DFH2 EN 520: Feuerschutzplatte GKF Imprägniert, zweilagig, Plattendicke 2x 12,5 mm (Rohdichte min. 800 kg/m3),

Verspachtelung der Gipsplatten in Qualitätsstufe Q2, Standardverspachtelung, Verarbeitung gemäß DIN 18181
Menge: 27,000 m²

**0001.02.50 Freistehende Vorsatzschale 230mm, CW- Doppelprofil 75 (625mm), GKFI 2x12,5mm, h= max. 4,95m, Wandtyp 2.4**
Freistehende Vorsatzschale als einseitig beplankte leichte Trennwand nach DIN 4103-1, Einbaubereich 1

Wandhöhe: max. ca. 4,95m über OK RFB
(max. zul. Wandhöhe 4,95m)
Wanddicke: 230mm
Hohlraumtiefe: 130mm

Einbauort:  Wandtyp 2.4, siehe Übersichtsplan
  Teeküche Nebenraum, Funktionsraum OG

Umlaufende Anschlüsse starr,
vorhandener Befestigungsuntergrund:

Decke: Brettsperrholz
Wände: Brettsperrholz
Dach: BSH- Sparrendach + OSB- Platte

Ausführung mit Unterkonstruktion aus verzinkten Stahlblechprofilen DIN 18182-1, Metallständer CW- Doppelprofil 75, Achsabstand 625 mm, Boden und Deckenanschlüsse mit Randprofilen UW 75,
Befestigung mit bauaufsichtlich zugelassenen Befestigungsmitteln.

Dämmschicht aus Mineralwolle nach DIN EN 13162,
Dicke 60 mm, Wärmeleitfähigkeit = 0,04 W/(mK),
einlagig, dicht stoßen, abrutschsicher verlegen,

Beplankung aus Gipsplatten DIN 18180 bzw. Typ DFH2 EN 520: Feuerschutzplatte GKF Imprägniert, zweilagig, Plattendicke 2x 12,5 mm (Rohdichte min. 800 kg/m3),

Verspachtelung der Gipsplatten in Qualitätsstufe Q2, Standardverspachtelung, Verarbeitung gemäß DIN 18181.
Menge: 49,000 m²

**0001.02.60 Vorsatzschale direktbefestigt, KVH- Lattung 60/60mm auf Justierschwingbügel CD 60 (625mm), GKFI 1x12,5mm, h= max. 5,00m, Wandtyp 2.5**
Wandbekleidung innen

Wandhöhe: max. ca. 5,00m über OK RFB
(max. zul. Wandhöhe 10,00m)
Wanddicke: 82,5 mm

vorhandener Befestigungsuntergrund:
Brettsperrholzwand  12cm

Unterkonstruktion aus verzinktem Stahlblechprofilen DIN 18182-1 CD 60/27, Achsabstand 625mm, mit Direktschwingabhängern an der bestehenden Wand befestigt,
Befestigung mit bauaufsichtlich zugelassenen Befestigungsmitteln.
Holzlattung aus Konstruktionsvollholz 60/60mm

Dämmschicht aus Mineralwolle nach DIN EN 13162, Dicke 50 mm, Baustoffklasse A1, nichtbrennbar nach DIN 4102 und EN 13501-1, Bemessungswert der Wärmeleitfähigkeit 0,035 W/(m*K),

Beplankung aus Gipsplatte DIN 18180 bzw. Typ DFH2 EN 520: Feuerschutzplatte GKF Imprägniert, einlagig, Plattendicke 1x 12,5 mm (Rohdichte min. 800 kg/m3)
Verschraubung/Befestigungsmittel mit bauaufsichtlich zugelassenen Befestigungsmitteln.

Verspachtelung der Gipsplatten in Qualitätsstufe Q2, Standardverspachtelung, Verarbeitung gemäß DIN 18181.

Einbauort: Wandtyp 2.5, siehe Übersichtsplan
Menge: 770,000 m²

**0001.02.70 Freistehende Vorsatzschale 150mm, CW100 (417mm), GKFI 1x12,5mm, h= max. 4,80m, Wandytp 2.6**
Freistehende Vorsatzschale als einseitig beplankte leichte Trennwand nach DIN 4103-1, Einbaubereich 1.
Vorgesehen für Schiebetür- Unterkonstruktion

Wandhöhe: max. ca. 4,80m über OK RFB
(max. zul. Wandhöhe 4,95m)
Wanddicke: 150 mm

Einbauort: Wandtyp 2.6, siehe Übersichtsplan
  Gruppenraum EG/OG

Umlaufende Anschlüsse starr,
vorhandener Befestigungsuntergrund:

Bodenplatte: Stahlbeton
Decke: Brettsperrholz
Wände: Brettsperrholz
Dach: BSH- Sparrendach

Ausführung mit Unterkonstruktion aus verzinkten Stahlblechprofilen DIN 18182-1,
Metallständer CW 100, Achsabstand 417 mm, Boden und Deckenanschlüsse mit Randprofilen UW 100/40.
Befestigung mit bauaufsichtlich zugelassenen Befestigungsmitteln.

Dämmschicht aus Mineralwolle nach DIN EN 13162,
Dicke 80 mm, Wärmeleitfähigkeit = 0,04 W/(mK),
einlagig, dicht stoßen, abrutschsicher verlegen,

Beplankung aus Gipsplatten DIN 18180 bzw. Typ DFH2 EN 520: Feuerschutzplatte GKF Imprägniert, einlagig, Plattendicke 1x 12,5 mm (Rohdichte min. 800 kg/m3),

Verspachtelung der Gipsplatten in Qualitätsstufe Q2, Standardverspachtelung, Verarbeitung gemäß DIN 18181
Menge: 150,000 m²

**0001.02.80 Schiebetür- Unterkonstruktion CW 100**
Schiebetür- Unterkonstruktion für Metallständerwand,
Unterkonstruktion CW100 inklusive Befestigungsmaterial vorgerichtet für Holztürblatt inkl. Standardlaufwagen für Holztürblatt, bis 80kg bei Türblattbreite max. 1250mm, Tüblattdicke bis max. 65mm

Türblatthöhe: 2100mm
Türblattbreite: 2x1250mm (2-flügelig)

Einbauort: Wandtyp 2.6, siehe Übersichtsplan
  Schiebetüren zw. Gruppen- und Nebenraum
Menge: 6,000 Stk

*Hinweis: Montage- und Installationswände mit GKBI- Bekleidung, Wandtypen 1.2-1.3, 3.1-3.5*

**0001.02.90 Ausbauplatte GKBI, 1- lagig, Montage auf zuvor angebrachte GKFI- Platte, Wandtyp 1.2**
Liefern und fachgerechte Montage einer einlagigen Beplankung aus imprägnierten Gipskartonplatten (GKBI) auf eine zuvor angebrachte GKFI- Patte.

Beplankung aus Gipsplatten DIN 18180 bzw. Typ H2 EN 520: GKBI Bauplatte, GKBI 1x12,5mm

Verspachtelung der Gipsplatten in Qualitätsstufe Q2, Standardverspachtelung, Verarbeitung gemäß DIN 18181

Einbauort: Wandtyp 1.2, siehe Übersichtsplan
Außenwände von Sanitärräumen
Menge: 86,000 m²

**0001.02.100 Ausbauplatte GKBI, 2- lagig, Montage auf vorhandene Brettsperrholzwand, Wandtyp 1.3**
Liefern und fachgerechte Montage einer zweilagigen Beplankung aus imprägnierten Gipskartonplatten (GKBI) auf eine vorhandene tragfähige Brettsperrholzwand.

Beplankung aus Gipsplatten DIN 18180 bzw. Typ H2 EN 520: GKBI Bauplatte, GKBI 2x12,5mm
Verspachtelung der Gipsplatten in Qualitätsstufe Q2, Standardverspachtelung, Verarbeitung gemäß DIN 18181

Einbauort: Wandtyp 1.3, siehe Übersichtsplan
Sanitärräume, siehe Übersichtsplan
Menge: 18,000 m²

**0001.02.110 GK- Schachtwand 100mm, CW 75 (625mm), GKBI 2x12,5mm, h= max. 3,90m, Wandtyp 3.1**
Schachtwand als einseitig beplankte leichte Trennwand nach DIN 4103-1, Einbaubereich 1
Rechenwert des bewerteten Schalldämm-Maßes Rw,R = 36 dB.
Bewertetes Schalldämm-Maß Rw = 38,0 dB

Wandhöhe: ca. 3,90m über OK RFB (max. zul. Wandhöhe 4,00m)

Einbauort:  Wandtyp 3.1, siehe Übersichtsplan
  HWR OG

Umlaufende Anschlüsse starr,
vorhandener Befestigungsuntergrund:
Decke: Brettsperrholz
Wände: Brettsperrholz
Dach: BSH- Sparrendach + OSB- Platte

Ausführung mit Unterkonstruktion aus verzinkten Stahlblechprofilen DIN 18182-1,
Metallständer CW 75, Achsabstand 625 mm, Boden und Deckenanschlüsse mit Randprofilen UW 75/40,
Befestigung mit bauaufsichtlich zugelassenen Befestigungsmitteln.
Hinterlegung des Randprofilsteges mit Plattenstreifen aus Gipsplatten DIN 18180: GKF, einlagig, Plattendicke 12,5 mm,

Kontaktfläche des Plattenstreifens mit dem flankierenden Bauteil mit Trennwandkitt versehen.

Dämmschicht aus Mineralwolle nach DIN EN 13162,
Dicke 60 mm, Wärmeleitfähigkeit = 0,04 W/(mK),
einlagig, dicht stoßen, abrutschsicher verlegen,

Beplankung aus Gipsplatte DIN 18180 bzw. Typ H2 EN 520: GKBI Bauplatte, GKBI 1x12,5mm
Verarbeitung gemäß DIN 18181.

Verspachtelung der Gipsplatten in Qualitätsstufe Q2, Standardverspachtelung, Verarbeitung gemäß DIN 18181.
Menge: 3,500 m²

**0001.02.120 Metallständerwand 125mm, CW 75 (417mm), GKBI 2x12,5mm, h = max. 5,20m, Wandtyp 3.2**
Nichttragende innere Trennwand DIN 4103-1 als Montagewand,
Bewertetes Schalldämm-Maß Rw =55,9 dB

Wandhöhe: max. ca. 5,20m über OK RFB (max. zul. Wandhöhe 5,95m)
Wanddicke: 125mm

Einbauort: Wandtyp 3.2, siehe Übersichtspläne
(teilweise Wassereinwirkungsklasse: W1-I)

Umlaufende Anschlüsse starr,
Ausführung mit Unterkonstruktion aus verzinkten Stahlblechprofilen DIN 18182-1, Metallständer CW 75, Achsabstand 417 mm, Boden und Deckenanschlüsse mit Randprofilen UW 75/40
Befestigung mit bauaufsichtlich zugelassenen Befestigungsmitteln.

Dämmschicht aus Mineralwolle nach DIN EN 13162,
Dicke 60 mm, Wärmeleitfähigkeit = 0,04 W/(mK),
einlagig, dicht stoßen, abrutschsicher verlegen,

Beplankung beidseitig aus Gipsplatten DIN 18180 bzw. Typ H2 EN 520: GKBI Bauplatte, GKBI 2x12,5mm
Verarbeitung gemäß DIN 18181.

Verspachtelung der Gipsplatten in Qualitätsstufe Q2, Standardverspachtelung, Verarbeitung gemäß DIN 18181.
Menge: 95,000 m²

**0001.02.130 Freistehende Vorsatzschale 250mm, CW- Doppelprofil 50 (625mm), GKBI 2x12,5mm, h = max. 3,60m, Wandtyp 3.3**
Freistehende Vorsatzschale als einseitig beplankte leichte Trennwand nach DIN 4103-1, Einbaubereich 1

Wandhöhe: max. ca. 3,60m über OK RFB
(max. zul. Wandhöhe 4,00m)
Wanddicke: bis 250 mm
Hohlraumtiefe: bis 175mm

Einbauort: Wandtyp 3.3, siehe Übersichtsplan
Sanitärräume EG, Lager EG
(Wassereinwirkungsklasse: W1-I)

Umlaufende Anschlüsse starr,
vorhandener Befestigungsuntergrund:

Bodenplatte: Stahlbeton
Decke: Brettsperrholz
Wände: Brettsperrholz

Ausführung mit Unterkonstruktion aus verzinkten Stahlblechprofilen DIN 18182-1, Metallständer CW- Doppelprofil 50, Achsabstand 625 mm, Boden und Deckenanschlüsse mit Randprofilen UW 50,
Befestigung mit bauaufsichtlich zugelassenen Befestigungsmitteln.

Dämmschicht aus Mineralwolle nach DIN EN 13162,
Dicke 40 mm, Wärmeleitfähigkeit = 0,04 W/(mK),
einlagig, dicht stoßen, abrutschsicher verlegen,

Beplankung aus Gipsplatten DIN 18180 bzw. Typ H2 EN 520: GKBI Bauplatte, GKBI 2x12,5mm
Verarbeitung gemäß DIN 18181.

Verspachtelung der Gipsplatten in Qualitätsstufe Q2, Standardverspachtelung, Verarbeitung gemäß DIN 18181.
Menge: 98,000 m²

**0001.02.140 Freistehende Vorsatzschale bis 275mm, CW- Doppelprofil 100 (625mm), GKBI 2x12,5mm, h = max. 5,20m, Wandtyp 3.4**
Freistehende Vorsatzschale als einseitig beplankte leichte Trennwand nach DIN 4103-1, Einbaubereich 1

Wandhöhe: max. ca. 5,20m über OK RFB (max. zul. Wandhöhe 6,15m)
Wanddicke: bis 275mm
Hohlraumtiefe: bis 150mm

Einbauort: Wandtyp 3.4, siehe Übersichtsplan
Sanitärräume OG (Wassereinwirkungsklasse: W1-I)

Umlaufende Anschlüsse starr,
vorhandener Befestigungsuntergrund:

Decke: Brettsperrholz
Wände: Brettsperrholz
Dach: BSH- Sparrendach + OSB- Platte

Ausführung mit Unterkonstruktion aus verzinkten Stahlblechprofilen DIN 18182-1, Metallständer CW- Doppelprofil 100, Achsabstand 625 mm, Boden und Deckenanschlüsse mit Randprofilen UW 100,
Befestigung mit bauaufsichtlich zugelassenen Befestigungsmitteln.

Dämmschicht aus Mineralwolle nach DIN EN 13162,
Dicke 80 mm, Wärmeleitfähigkeit = 0,04 W/(mK),
einlagig, dicht stoßen, abrutschsicher verlegen,

Beplankung aus Gipsplatten DIN 18180 bzw. Typ H2 EN 520: GKBI Bauplatte, GKBI 2x12,5mm
Verarbeitung gemäß DIN 18181.

Verspachtelung der Gipsplatten in Qualitätsstufe Q2, Standardverspachtelung, Verarbeitung gemäß DIN 18181.
Menge: 142,000 m²

**0001.02.150 Metall- Installationswand bis 400mm, CW50 (625mm), GKBI 2x12,5mm, h = max. 3,60m, Wandtyp 3.5**
Nichttragende innere Trennwand DIN 4103-1 als Montagewand,
Bewertetes Schalldämm-Maß Rw = 54,0 dB

Wandhöhe: max. ca. 3,60m über OK RFB
(max. zul. Wandhöhe 5,05m)
Wanddicke: bis 400mm

Einbauort: Wandtyp 3.5, siehe Übersichtsplan
Außen WCs EG, Wickeraum/ Bar. WC EG,
siehe Übersichtspläne
(Wassereinwirkungsklasse: W1-I)

Umlaufende Anschlüsse starr,
Ausführung mit Unterkonstruktion aus verzinkten Stahlblechprofilen DIN 18182-1, Metallständer CW 50, Achsabstand 625mm, Boden und Deckenanschlüsse mit Randprofilen UW 50/40
Befestigung mit bauaufsichtlich zugelassenen Befestigungsmitteln.

Dämmschicht aus Mineralwolle nach DIN EN 13162,
Dicke 2x40 mm, Wärmeleitfähigkeit = 0,04 W/(mK),
einlagig, dicht stoßen, abrutschsicher verlegen,

Beplankung beidseitig aus Gipsplatten DIN 18180 bzw. Typ H2 EN 520: GKBI Bauplatte, GKBI 2x12,5mm
Verarbeitung gemäß DIN 18181.

Verspachtelung der Gipsplatten in Qualitätsstufe Q2, Standardverspachtelung, Verarbeitung gemäß DIN 18181.
Menge: 41,000 m²

**0001.02.160 Verkleidung Leitungen Küchenbereich, Mitarbeiterraum**
Herstellen einer Verkleidung von vorhandenen Sanitärleitungen mit den hierzu notwendigen Profilen und einer einlagigen Beplankung mit GKBI- Platten.

Höhe Verkleidung: ca. 100cm
Tiefe Verkleidung: ca. 15cm
Breite Verkleidung: ca. 45cm
Menge: 1,000 Stk

*Hinweis: Zulagen für Montage- und Installationswände mit GKFI/GKBI*

**0001.02.170 Holzverstärkung in Installationswand**
Verstärkungsplatten als Befestigungsuntergrund für Sanitärobjekte, Armaturen, Spiegelschränke, Nischen, Küchenoberschränke u.ä., aus OSB- Platte, d= ca. 19mm, zuschneiden, liefern und in die Tragkonstruktion nach Angabe Installateur einbauen.

Einbauort: Vorsatzschale Küchennische Nebenraum
EG: raumhoch (3,60m)
OG: min. 2,90 ü RFB
Menge: 45,000 m²

**0001.02.180 Zulage für Herstellung einer Türöffnung bis 1,15x2,70m, Metallständerwand**
Herstellung einer Türöffnung in nichttragender inneren
Trennwand mit verstärkten Ständerwerkprofilen im
Öffnungsbereich.
Laibungsprofile nach DIN EN 14195 und DIN 18182-1,
Raumhoch aus UA-Profilen, an Kopf- und
Fußanschlussbereichen mit Türpfostensteckwinkeln und
geeigneten Verankerungmitteln an angrenzenden Bauteilen
befestigt.
Als Türsturz ist ein UW-Profil mit zwei vertikalen
Auswechslungen aus CW-Profilen einzubauen und
kraftschlüssig an Profilen zubefestigen.
Horizontal- / Längsfugen nicht entlang der Türöffnung anordnen,
sondern zur Türmitte versetzen, dazu Merkblatt Nr. 8 des
Bundesverbandes der Gipsindustrie e.V. beachten.
Öffnungsmaß : bis 1,15x2,70m
Laibungsprofil : UA 75
Sturzprofil : UW 75
Wandhöhe : max. 4,60m
Befestigungsuntergrund:
Stahlbeton/ Brettsperrholzdecke
Verschraubung : bauaufsichtlich zugelassene
Verbindungsmittel.
Menge: 4,000 Stk

**0001.02.190 Zulage für Herstellung einer Türöffnung bis 1,15x2,70m, direkt befestigte Vorsatzschale**
Herstellung einer Türöffnung in der zuvor beschriebenen direktbefestigten Vorsatzschale mit Konstruktionsvollholz
 im Öffnungsbereich.

Mit geeigneten Verankerungsmitteln an Befestigungsuntergrund (Brettsperrholzwand) befestigen.

Öffnungsmaß: bis 2,50x2,70m
Laibungs- und Sturzprofil: Konstruktionsvollholz ca 70/60mm
Befestigungsuntergrund: Brettsperrholzwand
Verschraubung : bauaufsichtlich zugelassene
Verbindungsmittel.
Menge: 6,000 Stk

**0001.02.200 Zulage für Herstellung einer Türöffnung bis 2,50x2,70m, direktbefestigte Vorsatzschale**
Herstellung einer Türöffnung in der zuvor beschriebenen direktbefestigten Vorsatzschale mit Konstruktionsvollholz im Öffnungsbereich.

Mit geeigneten Verankerungsmitteln an Befestigungsuntergrund (Brettsperrholzwand) befestigen.

Öffnungsmaß: bis 2,50x2,70m
Laibungs- und Sturzprofil: Konstruktionsvollholz ca 70/60mm
Befestigungsuntergrund: Brettsperrholzwand
Verschraubung : bauaufsichtlich zugelassene
Verbindungsmittel.
Menge: 4,000 Stk

**0001.02.210 Zulage für Herstellung eckige Wanddurchführung, bis 0,25m²**
Herstellung eckige Durchführung inkl. Laibungsverkleidung. Ausführung durch vorbeschriebene nichttragende innere Trennwand oder durch Vorsatzschale.

Öffnungsgröße: bis 0,25 m²
Menge: 95,000 Stk

**0001.02.220 Zulage für Herstellung eckige Wanddurchführung, bis 0,50m²**
Herstellung eckige Durchführung inkl. Laibungsverkleidung. Ausführung durch vorbeschriebene nichttragende innere Trennwand oder durch Vorsatzschale.

Öffnungsgröße: bis 0,50 m²
Menge: 5,000 Stk

**0001.02.230 Zulage für Herstellung runde Wanddurchführung, bis d=0,20m**
Herstellung runder Durchführung, Ausführung durch vorbeschriebene nichttragende innere Trennwand oder durch Vorsatzschale.

Öffnungsgröße: bis 0,20m Durchmesser
Menge: 210,000 Stk

**0001.02.240 Zulage für Wandabschluss/freies Wandende, direktbefestigte Vorsatzschale**
Ausbildung eines Wandabschlusses/freies Wandendes an vorbeschriebener direktbefestigter Vorsatzschale.
Unterkonstruktion aus Konstruktionsvollholz ausbilden und mit bauaufsichtlich zugelassenen Befestigungsmitteln an den Befestigungsuntergrund verankern.
Stirnseitig die Unterkonstruktion mit Gipsplatten (GKFI/GKBI) aus der Grundposition verkleiden.

Wandhöhe: max. 4,90m
Menge: 36,000 Stk

**0001.02.250 Zulage für Ausbildung einer Außenecke 90°, CW75**
Ausbildung einer Außenecke von 90° an der vorbeschriebenen, nichttragenden Vorsatzschale.
Unterkonstruktion raumhoch aus CW 75 Profilen nach DIN EN 14195 und DIN 18182-1 ausbilden.

Profile an angrenzenden Bauteilen mit geeigneten und bauaufsichtlich zugelassenen Verbindungsmitteln befestigen.
Eckschutzschiene mit Spachtelmaterial nach DIN EN 13963  eben einspachteln.

Außenecke nach Qualitätsstufe Q2 gemäß Merkblatt Nr. 2 des Bundesverbandes der Gipsindustrie e.V. verspachteln.

Höhe Vorsatzschale: bis 5,20m

Die Toleranzen sind nach DIN 18202 zu gewährleisten.
Menge: 15,000 Stk

**0001.02.260 Zulage für Ausbildung einer Außenecke 90°, direktbefestigte Vorsatzschale**
Ausbildung einer Außenecke von 90° an der vorbeschriebenen, nichttragenden direktbefestigten Vorsatzschale.

Unterkonstruktion raumhoch aus verzinktem Stahlblechprofilen DIN 18182-1 CD 60/27
Befestigung mit bauaufsichtlich zugelassenen Befestigungsmitteln.
Holzlattung aus Konstruktionsvollholz 60/60mm

Profile an angrenzenden Bauteilen mit geeigneten und bauaufsichtlich zugelassenen Verbindungsmitteln befestigen.
Eckschutzschiene mit Spachtelmaterial nach DIN EN 13963  eben einspachteln.

Außenecke nach Qualitätsstufe Q2 gemäß Merkblatt Nr. 2 des Bundesverbandes der Gipsindustrie e.V. verspachteln.

Höhe Vorsatzschale: bis 5,20m

Die Toleranzen sind nach DIN 18202 zu gewährleisten.
Menge: 18,000 Stk

**0001.02.270 Zulage für Ausbildung einer Innenecke 90°, CW75**
Ausbildung einer Innenecke von 90° an der vorbeschriebenen, nichttragenden Vorsatzschale.
Unterkonstruktion raumhoch aus CW 75 Profilen nach DIN EN 14195 und DIN 18182-1 ausbilden.

Profile an angrenzenden Bauteilen mit geeigneten und bauaufsichtlich zugelassenen Verbindungsmitteln befestigen.
Eckschutzschiene mit Spachtelmaterial nach DIN EN 13963  eben einspachteln.

Innenecke nach Qualitätsstufe Q2 gemäß Merkblatt Nr. 2 des Bundesverbandes der Gipsindustrie e.V. verspachteln.

Höhe Vorsatzschale: bis 5,20m

Die Toleranzen sind nach DIN 18202 zu gewährleisten.
Menge: 3,000 Stk

**0001.02.280 Zulage für Ausbildung einer Innenecke 90°, direktbefestigte Vorsatzschale**
Ausbildung einer Innennecke von 90° an der vorbeschriebenen, nichttragenden direktbefestigten Vorsatzschale.

Unterkonstruktion raumhoch aus verzinktem Stahlblechprofilen DIN 18182-1 CD 60/27
Befestigung mit bauaufsichtlich zugelassenen Befestigungsmitteln.
Holzlattung aus Konstruktionsvollholz 60/60mm

Profile an angrenzenden Bauteilen mit geeigneten und bauaufsichtlich zugelassenen Verbindungsmitteln befestigen.
Eckschutzschiene mit Spachtelmaterial nach DIN EN 13963  eben einspachteln.

Innenecke nach Qualitätsstufe Q2 gemäß Merkblatt Nr. 2 des Bundesverbandes der Gipsindustrie e.V. verspachteln.

Höhe Vorsatzschale: bis 5,20m

Die Toleranzen sind nach DIN 18202 zu gewährleisten.
Menge: 26,000 Stk

**0001.02.290 Zulage für Herstellung einer T- Verbindung, CW75**
Herstellung einer T- Verbindung in bestehender Montagewand mit CW- Profilen.
Um eine Entkopplung der Unterkonstruktion zu gewährleisten, sind die Profile mit Trennwandkitt von der Montagewand zu trennen.
Unterkonstruktion der anschließenden Vorsatzschale mit bauaufsichtlich zugelassenen Befestigungs-/ Verbindungselementen an den Profilen der Montagewand montieren.

Die Beplanung ist dicht an die Montagewand anzuschließen.
Trennfuge ist Spachtelmaterial nach DIN EN 13963 eben nach Qualitätsstufe Q2 gem. Merkblatt Nr. 2 des Bundesverbandes der Gipsindustrie e.V. verspachteln.

Profil: CW75
Menge: 2,000 Stk

**0001.02.300 Zulage für Anschluss an Massivwand, Einfachständerwerk GKFI/GKBI**
Anschluss an Massivwand, Einfachständerwand

Herstellung eines Wandanschlusses einer Einfachständerwand mit CW-Profilen oder CD- Direktschwingabhängern an eine bestehende Massivwand.
Um eine Entkoppelung der Unterkonstruktion zu gewährleisten, sind die Profile mit einer Plastoelastischen Masse von der Massivwand zu trennen und mit  Drehstiftdübeln zu montieren.
Die Beplankung ist dicht an die Massivwand anzuführen und dabei eine Trennebene mit Trennstreifen herzustellen.
Trennfuge mit Spachtelmaterial nach DIN EH 13963 eben nach Qualitätsstufe Q2 gemäß Merkblatt Nr. 2 des Bundesverbandes der Gipsindustrie e.V. verspachteln.
Menge: 9,000 Stk

**0001.02.310 Zulage für Anschluss an Holzrahmenwand, Einfachständerwerk GKFI/GKBI**
Anschluss an Holzrahmenwand, Einfachständerwand

Herstellung eines Wandanschlusses einer Einfachständerwand mit CW-Profilen oder CD- Direktschwingabhängern an eine bestehende Holzrahmenwand.
Um eine Entkoppelung der Unterkonstruktion zu gewährleisten, sind die Profile mit einer Plastoelastischen Masse von der Massivwand zu trennen und mit  Drehstiftdübeln zu montieren.
Die Beplankung ist dicht an die Massivwand anzuführen und dabei eine Trennebene mit Trennstreifen herzustellen.
Trennfuge mit Spachtelmaterial nach DIN EH 13963 eben nach Qualitätsstufe Q2 gemäß Merkblatt Nr. 2 des Bundesverbandes der Gipsindustrie e.V. verspachteln.
Menge: 26,000 Stk

**0001.02.320 Zulage für Anschluss an Holzrahmenwand, Doppelständerwerk GKFI/GKBI**
Anschluss an Holzrahmenwand, Doppelständerwand

Herstellung eines Wandanschlusses einer Doppelständerwand mit mit CW-Profilen oder CD- Direktschwingabhängern an eine bestehende Holzrahmenwand.
Um eine Entkoppelung der Unterkonstruktion zu gewährleisten, sind die Profile mit einer Plastoelastischen Masse von der Massivwand zu trennen und mit  Drehstiftdübeln zu montieren.
Die Beplankung ist dicht an die Massivwand anzuführen und dabei eine Trennebene mit Trennstreifen herzustellen.
Trennfuge mit Spachtelmaterial nach DIN EH 13963 eben nach Qualitätsstufe Q2 gemäß Merkblatt Nr. 2 des Bundesverbandes der Gipsindustrie e.V. verspachteln.
Menge: 1,000 Stk

**0001.02.330 Zulage für Anschluss an Brettsperrholzwand, Einfachständerwerk GKFI/GKBI**
Anschluss an Brettsperrholzwand, Einfachständerwand

Herstellung eines Wandanschlusses einer Einfachständerwand mit CW-Profilen oder CD- Direktschwingabhängern an eine bestehende Brettsperrholzwand.
Um eine Entkoppelung der Unterkonstruktion zu gewährleisten, sind die Profile mit einer Plastoelastischen Masse von der Massivwand zu trennen und mit  Drehstiftdübeln zu montieren.
Die Beplankung ist dicht an die Massivwand anzuführen und dabei eine Trennebene mit Trennstreifen herzustellen.
Trennfuge mit Spachtelmaterial nach DIN EH 13963 eben nach Qualitätsstufe Q2 gemäß Merkblatt Nr. 2 des Bundesverbandes der Gipsindustrie e.V. verspachteln.
Menge: 65,000 Stk

**0001.02.340 Zulage für Anschluss an Brettsperrholzwand, Doppelständerwerk GKFI/GKBI**
Anschluss an Brettsperrholzwand, Doppelständerwand

Herstellung eines Wandanschlusses einer Doppelständerwand mit CW-Profilen oder CD- Direktschwingabhängern an eine bestehende Brettsperrholzwand.
Um eine Entkoppelung der Unterkonstruktion zu gewährleisten, sind die Profile mit einer Plastoelastischen Masse von der Massivwand zu trennen und mit  Drehstiftdübeln zu montieren.
Die Beplankung ist dicht an die Massivwand anzuführen und dabei eine Trennebene mit Trennstreifen herzustellen.
Trennfuge mit Spachtelmaterial nach DIN EH 13963 eben nach Qualitätsstufe Q2 gemäß Merkblatt Nr. 2 des Bundesverbandes der Gipsindustrie e.V. verspachteln.
Menge: 3,000 Stk

**0001.02.350 Zulage für Anschluss an Montagewand, Einfachständerwerk GKFI/GKBI**
Anschluss an Montagewand, Einfachständerwerk

Herstellung eines Wandanschlusses einer Einfachständerwand mit CW-Profilen oder CD- Direktschwingabhängern an eine bestehende Montagewand.
Um eine Entkoppelung der Unterkonstruktion zu gewährleisten, sind die Profile mit einer Plastoelastischen Masse von der Massivwand zu trennen und mit  Drehstiftdübeln zu montieren.
Die Beplankung ist dicht an die Massivwand anzuführen und dabei eine Trennebene mit Trennstreifen herzustellen.
Trennfuge mit Spachtelmaterial nach DIN EH 13963 eben nach Qualitätsstufe Q2 gemäß Merkblatt Nr. 2 des Bundesverbandes der Gipsindustrie e.V. verspachteln.
Menge: 49,000 Stk

**0001.02.360 Zulage für Anschluss an Dachschräge 10°, Montagewand, Installationswand, Vorsatzschale**
Anpassung der Montagewand, Installationswand oder Vorsatzschale an vorhandene Dachschräge (10°),
inkl. aller erforderlicher Arbeiten.
Menge: 115,000 m

**0001.02.370 Zulage für Anschluss an Sparren und Sparrenfelder, Montagewand, Installationswand, Vorsatzschale**
Anpassung der Montagewand, Installationswand oder Vorsatzschale an vorhandene Sparren und Sparrenfelder, inkl. aller erforderlicher Arbeiten.
Menge: 95,000 m

**0001.02.380 Zulage für Anschluss an Dachschräge 10°, Beplankung Ausbauplatte**
Anpassung der Beplankung aus Ausbauplatte an vorhandene Dachschräge (10°), inkl. aller erforderlicher Arbeiten.
Menge: 25,000 m

**0001.02.390 Zulage für Anschluss an Sparren und Sparrenfelder, Beplankung Ausbauplatte**
Anpassung der Beplankung aus Ausbauplatte  an vorhandene Sparren und Sparrenfelder, inkl. aller erforderlicher Arbeiten.
Menge: 5,000 m

*Hinweis: Montage- und Installationswände mit Zementbauplatten*

**0001.02.400 Metallständerwand 125mm, CW 75 C3 (625mm), Zementbauplatte 2x12,5mm, h= ca. 3,70m, Wandtyp 4.1**
Nichttragende innere Trennwand DIN 4103-1 als Montagewand,
für Wassereinwirkungsklassen W2-I und W3-I als dauerhaft feuchteunempfindlicher Untergrund mit Beplankung aus zementgebundenen mineralischen Bauplatten.

Wandhöhe: ca. 3,70m über OK RFB (max. zul. Wandhöhe 4,65m)
Wanddicke: 125mm

Einbauort: Wandtyp 4.1, siehe Übersichtsplan
Küchenbereich EG (Wassereinwirkungsklasse W3-I)

Umlaufende Anschlüsse starr,
vorhandener Befestigungsuntergrund:

Bodenplatte: Stahlbeton
Decke: Stahlbeton
Wände: KS- Mauerwerk

Ausführung mit Unterkonstruktion aus korrosionsgeschützten Stahlblechprofilen DIN 18182-1,
Metallständer CW 75 C3, Ständerachsabstand 625 mm,
Boden und Deckenanschlüsse mit Randprofilen UW 75/40/06 C3,
Befestigung mit bauaufsichtlich zugelassenen Befestigungsmitteln unter Berücksichtigung
des Korrosionsschutzes.

Dämmschicht aus Mineralwolle nach DIN EN 13162,
Dicke 60 mm, Wärmeleitfähigkeit λ= 0,040 W/(mK),
einlagig, dicht stoßen, abrutschsicher verlegen,

Beplankung beidseitig aus zementgebundenen mineralische Bauplatten,zweilagig, entsprechend den Anforderungen der Kategorie C, Klasse 2 nach EN 12467,
Kraftschlüssige Fugenverklebung

Die gesamte Wandfläche ist zu grundieren.
Verspachtelung der Gipsplatten in Qualitätsstufe Q2, Standardverspachtelung,
Menge: 40,000 m²

**0001.02.410 Freistehende Vorsatzschale bis 200mm, CW 50 C3 (417mm), Zementbaublatte 2x12,5mm, h = ca. 3,70m, Wandtyp 4.2**
Freistehende Vorsatzschale als einseitig beplankte leichte Trennwand nach DIN 41031-1, für Wassereinwirkungsklasse W2-I und W3-I als dauerhaft feuchteunempfindlicher Untergrund mit Beplankung aus zementgebundenen mineralischen Bauplatten.

Wandhöhe: max. ca. 3,70m über OK RFB (max. zul. Wandhöhe 4,00m)
Wanddicke: bis 200mm
Hohlraumtiefe: bis 125mm

Einbauort: Wandtyp 4.2, siehe Übersichtsplan
Küchenbereich EG, (Wassereinwirkungsklasse: W3-I)

Umlaufende Anschlüsse starr,
vorhandener Befestigungsuntergrund:

Bodenplatte: Stahlbeton
Decke: Stahlbeton
Wände: Stahlbeton/ KS- Mauerwerk

Ausführung mit Unterkonstruktion aus korrosionsgeschützten Stahlblechprofilen DIN 18182-1,
Metallständer CW 50 C3, Ständerachsabstand 417 mm,
Boden und Deckenanschlüsse mit Randprofilen UW 50/40 C3,
Befestigung mit bauaufsichtlich zugelassenen Befestigungsmitteln unter Berücksichtigung
des Korrosionsschutzes.

Dämmschicht aus Mineralwolle nach DIN EN 13162,
Dicke 40 mm, Wärmeleitfähigkeit = 0,04 W/(mK),
einlagig, dicht stoßen, abrutschsicher verlegen,

Beplankung beidseitig aus zementgebundenen mineralische Bauplatten,zweilagig, entsprechend den Anforderungen der Kategorie C, Klasse 2 nach EN 12467,
Kraftschlüssige Fugenverklebung

Die gesamte Wandfläche ist zu grundieren.
Verspachtelung der Gipsplatten in Qualitätsstufe Q2, Standardverspachtelung,
Menge: 41,000 m²

**0001.02.420 Freistehende Vorsatzschale bis 275mm, CW 75 C3 (625mm), Zementbauplatte 2x12,5mm, h = ca. 3,70m, Wandtyp 4.3**
Freistehende Vorsatzschale als einseitig beplankte leichte Trennwand nach DIN 41031-1, für Wassereinwirkungsklasse W2-I und W3-I als dauerhaft feuchteunempfindlicher Untergrund mit Beplankung aus zementgebundenen mineralischen Bauplatten.

Wandhöhe: max. ca. 3,70m über OK RFB
(max. zul. Wandhöhe 4,00m)
Wanddicke: bis 275mm
Hohlraumtiefe: bis 175mm

Einbauort: Wandtyp 4.3,
Küchenbereich EG,  (Wassereinwirkungsklasse: W3-I)

Umlaufende Anschlüsse starr,
vorhandener Befestigungsuntergrund:

Bodenplatte: Stahlbeton
Decke: Stahlbeton
Wände: Stahlbeton/ KS- Mauerwerk

Ausführung mit Unterkonstruktion aus korrosionsgeschützten Stahlblechprofilen nach DIN 18182-1, Metallständer CW 75 C3, Achsabstand 625 mm, Boden und Deckenanschlüsse mit Randprofilen UW 75/40 C3,
Befestigung mit bauaufsichtlich zugelassenen Befestigungsmitteln unter Berücksichtigung
des Korrosionsschutzes.

Dämmschicht aus Mineralwolle nach DIN EN 13162,
Dicke 60 mm, Wärmeleitfähigkeit = 0,04 W/(mK),
einlagig, dicht stoßen, abrutschsicher verlegen,

Beplankung beidseitig aus zementgebundenen mineralische Bauplatten,zweilagig, entsprechend den Anforderungen der Kategorie C, Klasse 2 nach EN 12467,
Kraftschlüssige Fugenverklebung

Die gesamte Wandfläche ist zu grundieren.
Verspachtelung der Gipsplatten in Qualitätsstufe Q2, Standardverspachtelung.
Menge: 7,000 m²

**0001.02.430 Metall- Installationswand bis 350mm, CW50 C3 (625mm), Zementbauplatte 2x12,5mm, h = ca. 3,70m, Wandtyp 4.4**
Nichttragende innere Trennwand DIN 4103-1 als Montagewand gemäß DIN 18534-1 für Wassereinwirkungsklassen W2-I und W3-I als dauerhaft feuchteunempfindlicher Untergrund mit Beplankung aus zementgebundenen mineralischen Bauplatten.

Wandhöhe: max. ca. 3,70m über OK RFB (max. zul. Wandhöhe 4,65m)
Wanddicke: bis 350mm
Hohlraumtiefe: bis 200mm

Einbauort: Wandtyp 4.4, siehe Übersichtsplan
Küchenbereich EG (Wassereinwirkungsklasse: W3-I)

Umlaufende Anschlüsse starr,
vorhandener Befestigungsuntergrund:

Bodenplatte: Stahlbeton
Decke: Stahlbeton
Wände: Trockenbau

Ausführung mit Unterkonstruktion aus korrosionsgeschützten Stahlblechprofilen DIN 18182-1,
Metallständer als Einfach-Profile CW 50 C3, Ständerachsabstand 625 mm,
als Doppelständerwerk, Metallständer durch Laschen zug- und druckfest verbunden,
Boden und Deckenanschlüsse mit Randprofilen UW 50/40/06 C3,
Befestigung mit bauaufsichtlich zugelassenen Befestigungsmitteln.
Befestigungsmitteln unter Berücksichtigung
des Korrosionsschutzes.

Dämmschicht aus Mineralwolle nach DIN EN 13162,
Dicke 40 mm, Wärmeleitfähigkeit λ= 0,040 W/(mK),
einlagig, dicht stoßen, abrutschsicher verlegen,

Beplankung beidseitig aus zementgebundenen mineralische Bauplatten,zweilagig, entsprechend den Anforderungen der Kategorie C, Klasse 2 nach EN 12467,
Kraftschlüssige Fugenverklebung

Die gesamte Wandfläche ist zu grundieren.
erspachtelung der Gipsplatten in Qualitätsstufe Q2, Standardverspachtelung,
Menge: 12,000 m²

**0001.02.440 Metall- Installationswand bis 275mm, einseitig CW 75 C3, einseitig CW50 C3 (625mm), Zementbauplatte 2x12,5mm, h = ca.3,70m, Wandtyp 4.5**
Nichttragende innere Trennwand DIN 4103-1 als Montagewand gemäß DIN 18534-1 für Wassereinwirkungsklassen W2-I und W3-I als dauerhaft feuchteunempfindlicher Untergrund mit Beplankung aus zementgebundenen mineralischen Bauplatten.

Wandhöhe: max. ca. 3,70m über OK RFB (max. zul. Wandhöhe 4,65m)
Wanddicke: bis 275mm
Hohlraumtiefe: bis 100mm

Einbauort: Wandtyp 4.5, siehe Übersichtsplan
Küchenbereich EG (Wassereinwirkungsklasse: W3-I)

Umlaufende Anschlüsse starr,
vorhandener Befestigungsuntergrund:

Bodenplatte: Stahlbeton
Decke: Stahlbeton
Wände: Mauerwerk

Ausführung mit Unterkonstruktion aus korrosionsgeschützten Stahlblechprofilen DIN 18182-1,
Metallständer als Einfach-Profile CW 50 C3 und CW 75 C3, Ständerachsabstand 625 mm,
als Doppelständerwerk, Metallständer durch Laschen zug- und druckfest verbunden,
Boden und Deckenanschlüsse mit Randprofilen UW 50/40/06 C3 und UW 75/40/06.
Befestigung mit bauaufsichtlich zugelassenen Befestigungsmitteln.
Befestigungsmitteln unter Berücksichtigung
des Korrosionsschutzes.

Dämmschicht aus Mineralwolle nach DIN EN 13162,
Dicke 40 mm, Wärmeleitfähigkeit λ= 0,040 W/(mK),
einlagig, dicht stoßen, abrutschsicher verlegen,

Beplankung beidseitig aus zementgebundenen mineralische Bauplatten,zweilagig, entsprechend den Anforderungen der Kategorie C, Klasse 2 nach EN 12467,
Kraftschlüssige Fugenverklebung

Die gesamte Wandfläche ist zu grundieren.
Verspachtelung der Gipsplatten in Qualitätsstufe Q2, Standardverspachtelung,
Menge: 24,000 m²

*Hinweis: Zulagen für Montage- und Installationswände mit Zementbauplatten*

**0001.02.450 Zulage für Herstellung einer Türöffnung bis 1,01x2,135m, Zementbauplatte, Metallständerwand**
Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß : bis 1,01x2,135m
Laibungsprofil : UA 75
Sturzprofil : UW 75
Wandhöhe : ca. 3,80
Befestigungsuntergrund  : Bodenplatte + Decke Stahlbeton
Verschraubung : bauaufsichtlich zugelassene Verbindungsmittel.
Menge: 4,000 Stk

**0001.02.460 Zulage für Herstellung einer T- Verbindung, CW75 C3**
Herstellen einer T-Verbindung der Metallständerwand C3 125m in bestehender Montagewand mit Anschluss in CW-Profil.
Um eine Entkoppelung der Unterkonstruktion zu gewährleisten, sind die Profile mit Trennwandkitt von der Montagewand zu trennen.

Unterkonstruktion mit bauaufsichtlich zugelassenen Befestigungs- / Verbindungselementen an den Profilen der Montagewand montieren. Die Beplankung ist dicht an die Montagewand anzuschließen.

Trennfuge mit Spachtelmaterial nach DIN EN 13963 eben nach Qualitätsstufe Q2 gemäß Merkblatt Nr. 2 des Bundesverbandes der Gipsindustrie e.V. verspachteln.

Auf die Anforderung der Schallübertragung über die Flanken ist zu achten.

Profil: CW 75
Menge: 2,000 Stk

**0001.02.470 Zulage für Wandabschluss / freies Wandende, CW 75 C3**
Ausbildung eines Wandabschlusses / freien Wandendes an vorbeschriebener nichttragender inneren Trennwand.
Unterkonstruktion Raumhoch aus UA 75 C3 Profilen nach DIN EN 14195 und DIN 18182-1 ausbilden. An Kopf- und Fußanschlussbereichen mit Anschlusswinkeln und geeigneten Verankerungmitteln an angrenzenden Bauteilen befestigen.
Stirnseitig die Unterkonstruktion mit Zementbauplatten aus der Grundposition verkleiden.
Menge: 1,000 Stk

**0001.02.480 Zulage für Ausbildung einer Außenecke 90°, CW50 C3**
Ausbildung einer Außenecke von 90° an der vorbeschriebenen, nichttragenden Vorsatzschale.
Unterkonstruktion raumhoch aus CW 50 C3 Profilen nach DIN EN 14195 und DIN 18182-1 ausbilden.

Profile an angrenzenden Bauteilen mit geeigneten und bauaufsichtlich zugelassenen Verbindungsmitteln befestigen.
Eckschutzschiene mit Spachtelmaterial nach DIN EN 13963  eben einspachteln.

Außenecke nach Qualitätsstufe Q2 gemäß Merkblatt Nr. 2 des Bundesverbandes der Gipsindustrie e.V. verspachteln.

Höhe Vorsatzschale: 3,80m

Die Toleranzen sind nach DIN 18202 zu gewährleisten.
Menge: 1,000 Stk

**0001.02.490 Zulage für Ausbildung einer Innenecke 90°, CW50 C3**
Ausbildung einer Innenecke von 90° an der vorbeschriebenen, nichttragenden Vorsatzschale.
Unterkonstruktion raumhoch aus CW 50 C3 Profilen nach DIN EN 14195 und DIN 18182-1 ausbilden.

Profile an angrenzenden Bauteilen mit geeigneten und bauaufsichtlich zugelassenen Verbindungsmitteln befestigen.
Eckschutzschiene mit Spachtelmaterial nach DIN EN 13963  eben einspachteln.

Innenecke nach Qualitätsstufe Q2 gemäß Merkblatt Nr. 2 des Bundesverbandes der Gipsindustrie e.V. verspachteln.

Höhe Vorsatzschale: 3,80m

Die Toleranzen sind nach DIN 18202 zu gewährleisten.
Menge: 1,000 Stk

**0001.02.500 Zulage für Herstellung einer T- Verbindung, CW50 C3**
Herstellung einer T- Verbindung in bestehender Montagewand mit CW- Profilen C3.
Um eine Entkopplung der Unterkonstruktion zu gewährleisten, sind die Profile mit Trennwandkitt von der Montagewand zu trennen.
Unterkonstruktion der anschließenden Vorsatzschale mit bauaufsichtlich zugelassenen Befestigungs-/ Verbindungselementen an den Profilen der Montagewand montieren.

Die Beplanung ist dicht an die Montagewand anzuschließen.
Trennfuge ist Spachtelmaterial nach DIN EN 13963 eben nach Qualitätsstufe Q2 gem. Merkblatt Nr. 2 des Bundesverbandes der Gipsindustrie e.V. verspachteln.

Profil: CW50 C3
Menge: 7,000 Stk

**0001.02.510 Zulage für Herstellung eckige Wanddurchführung, 0,25m², Zementbauplatte**
Herstellen eckiger Durchführungen inkl. Laibungsverkleidung. Ausführung durch vorbeschriebene nichttragende innere Trennwand.

Öffnungsgröße : bis 0,25 m²
Menge: 7,000 Stk

**0001.02.520 Zulage für Herstellung runde Wanddurchführung, bis d=0,20m**
Herstellung runder Durchführung, Ausführung durch vorbeschriebene nichttragende innere Trennwand oder durch Vorsatzschale Zementbauplatte

Öffnungsgröße: bis 0,20m Durchmesser
Menge: 40,000 Stk

**0001.02.530 Zulage für Anschluss an Massivwand, Einfachständerwand Zementbauplatte**
Anschluss an Massivwand, Einzelständerwand Zementbauplatte

Herstellung eines Wandanschlusses einer Einfachständerwand mit CW-Profilen an eine bestehende Massivwand.
Um eine Entkoppelung der Unterkonstruktion zu gewährleisten, sind die Profile mit einer Plastoelastischen Masse von der Massivwand zu trennen und mit  Drehstiftdübeln zu montieren.
Die Beplankung ist dicht an die Massivwand anzuführen und dabei eine Trennebene mit Trennstreifen herzustellen.
Trennfuge mit Spachtelmaterial nach DIN EH 13963 eben nach Qualitätsstufe Q2 gemäß Merkblatt Nr. 2 des Bundesverbandes der Gipsindustrie e.V. verspachteln.
Menge: 7,000 Stk

**0001.02.540 Zulage für Anschluss an Massivwand, Doppelständerwand Zementbauplatte**
Anschluss an Massivwand, Doppelständerwand Zementbauplatte

Herstellung eines Wandanschlusses einer Doppelständerwand mit CW-Profilen an eine bestehende Massivwand.
Um eine Entkoppelung der Unterkonstruktion zu gewährleisten, sind die Profile mit einer Plastoelastischen Masse von der Massivwand zu trennen und mit  Drehstiftdübeln zu montieren.
Die Beplankung ist dicht an die Massivwand anzuführen und dabei eine Trennebene mit Trennstreifen herzustellen.
Trennfuge mit Spachtelmaterial nach DIN EH 13963 eben nach Qualitätsstufe Q2 gemäß Merkblatt Nr. 2 des Bundesverbandes der Gipsindustrie e.V. verspachteln.
Menge: 2,000 Stk

**0001.02.550 Herstellung Verstärkung CW50 C3 an Stahlbetonwand**
Zusätzliche Verstärkung der freistehenden CW50 C3- Vorsatzschale durch Rückverankerung, Verstärkungsprofile oä. um Lastannahme von 150kg/m2 im Bereich von 1,20 bis 2,10 ü. FFB EG zu gewährleisten.
Feuchtraumtraverse wird in gesondererter Position abgerechnet.
Menge: 41,000 m²

**0001.02.560 Feuchtraumtraverse C3**
Feuchtraumtraverse aus 1,0 mm verzinktem Stahlblech mit zusätzlicher Korrosionsschutzbeschichtung gemäß Korrosivitätskategorie C3 nach DIN EN ISO 12944.
Zur Aufnahme ruhender Lasten bis 1,5 kN/m.

Geeignet für CW- und UA-Profile gemäß DIN 18182-1, Reihenmontage möglich.
Bei CW-Profilen mittels Stanzzange vercrimpen, bei UA-Profilen mit doppelseitigem Klebeband fixieren und dann im Zuge der Beplankung mittels passenden und bauaufsichtlich zugelassenen Befestigungsmitteln verschrauben.

Unterkonstruktion: Metall- Installationswand CW75 C3 (625),
Metallständerwand CW75 C3 (625), Vorsatzschale CW50C3 (625mm)
Menge: 21,000 Stk

*Hinweis: Zulagen allgemein*

**0001.02.570 Glattanstrich (raumhoch)**
Im Anschlussbereich von Trockenbauwänden an die Außenwand ist vor Montage ein raumhoher Glattstrich auf dem Außenmauerwerk aufzubringen.

Breite: bis 0,40m
Höhe: bis 5,00m
Menge: 45,000 m

**0001.02.580 Zulage für nachträgliches Schließen der Trockenbauwände**
Zulage für nachträgliches Schließen der Trockenbauwände mit doppelter Beplankung und spachteln Q2, sofern kontinuierliches Weiterarbeiten an der Baustelle (durch Installationsarbeiten Haustechnik) nicht gewährleistet werden kann.

In den Einheitspreis ist einzukalkulieren, dass das  nachträgliche Schließen nach Baufortschritt der Gewerke TGA erfolgt.
Es ist damit zu rechnen, dass die Leistung durch die Bauleitung abgerufen wird, sobald das Geschoss (mind. zur Hälfte) von den Gewerken TGA freigegeben ist.
Diese Unterbrechungen bis Freigabe der Gewerke TGA sind in den EP einzukalkulieren, und können, ebenso wie mehrmalig erforderliche An- und Abfahrten, nicht separat/ besonders vergütet werden.
Menge: 1600,000 m²

**0001.02.590 Zulage für Kleinflächen GK- Montagewand**
Zulage zu den Wandflächen für die Montage in Kleinflächen unter 5,00m²
Menge: 50,000 Stk

#### Bereich 0001.03 Trockenbauarbeiten Decke Innen

*Hinweis: Gerüste*
Die notwendige Gerüststellung / Rollgerüste, Hebebühnen
u.ä. für die in den Positionen beschriebenen
Trockenbauarbeiten sind in die EP mit einzukalkulieren und
werden, außer im Bereich >3,50m, nicht gesondert vergütet.

*Hinweis: Brandschutzbekleidung*

**0001.03.10 Herstellung einer brandschutztechnisch notwendigen Dachverkleidung F30**
Liefern und montieren einer Unterkonstruktion mit Direktabhängern zur Befestigung an einem vorhandenen BSH- Sparrendach (Neigung 10°) zur Erfüllerung der brandschutztechnischen Anforderung an ein F30- Dach nach DIN 4102-4.

Neigung der Dachverkleidung parallel zur Dachneigung 10°

Unterkonstruktion aus verzinkten Stahlprofilen (CD- Profile) gemäß Systemzulassung und Herstellervorschriften. Befestigungsmittel nach DIN 18182-2.
Zulässige Spannweite der UK: max. 500mm (DIN 4102-4)

Beplankung der Unterkonstruktion mit 2-lagigen GKF- Gipskartonplatten (Feuerschutzplatten), versetzt gestoßen nach Anforderung der DIN 4102-4.

Einbauort: Treppenraum OG
Einbauhöhe max. 4,90m ü. FFB OG
Menge: 45,000 m²

**0001.03.20 Herstellung Höhenversprung der Dachverkleidung/ Anschluss Bereich Dachfenster**
Lieferung und fachgerechte Herstellung des vertikalen Anschlusses an die bauseits vorhandene Unterkonstruktion der Dachfenster der zuvor beschriebenen brandschutztechnisch notwendigen Dachverkleidung.

Brandschutztechnische Anforderung:
F30- Dach nach DIN 4102-4.

Einbauhöhe: ca. 4,50m ü. FFB OG
Versprunghöhe: ca. 0,90m

Befestigungsuntergrund:
Auswechselsparren: BSH
Unterkonstruktion Dachfenster: Konstruktionsvollholz

Einbauort: Treppenraum, Anschluss an Dachfenster
Menge: 16,000 m

**0001.03.30 Feuerschutzplatte GKF, 1-lagig, Montage auf vorhandene Trennwand, Bereich Dachfenster, Verspachtelung Q2**
Liefern und fachgerechte Montage einer einlagigen Beplankung  Gipskarton- Feuerschutzplatte (GKF) auf eine vorhandene, tragfähige hochfeuerhemmende Trennwand im Anschlussbereich an vorhandenes Dachfenster.

Befestigungsuntergrund: Stahlbetonwand, Holzrahmenwand, Verblockung/KVH in Sparrenfelder

Beplankung aus Gipsplatten DIN 18180 bzw. Typ DFH2 EN 520: Feuerschutzplatte GKF, einlagig, Plattendicke 12,5 mm (Brandverhalten: nicht brennbar / A2-s1, d0)

Die Platten sind stumpf zu stoßen und in Qualitätstufe Q2 zu verspachteln.

Einbauort: Treppenraum, Anschluss Trennwand an Dachfenster

Einbauhöhe: ca. 4,50m ü. FFB OG
Höhe: ca. 1,60m
Breite: ca. 8,60m
Menge: 14,000 m²

**0001.03.40 Feuerschutzplatte GKF, 1-lagig, Montage auf vorhandene Trennwand, Anschlussbereich Sparren/ Sparrenfelder an Dach**
Liefern und fachgerechte Montage einer einlagigen Beplankung  Gipskarton- Feuerschutzplatte (GKF) auf eine vorhandene, tragfähige hochfeuerhemmende Trennwand im Anschlussbereich an vorhandene Sparren und in Sparrenfelder Anschluss an vorhandenes Dach (OSB- Platte)

Befestigungsuntergrund: Stahlbetonwand, Holzrahmenwand, Verblockung/KVH in Sparrenfelder

Beplankung aus Gipsplatten DIN 18180 bzw. Typ DFH2 EN 520: Feuerschutzplatte GKF, einlagig, Plattendicke 12,5 mm (Brandverhalten: nicht brennbar / A2-s1, d0)

Die Platten sind stumpf zu stoßen und in Qualitätstufe Q2 zu verspachteln.

Einbauort: Anschluss Trennwand an Sparrendach, beidseitig

Einbauhöhe: max. ca. 4,50m ü. FFB OG
Höhe: ca. 0,60m
Menge: 45,000 m

*Hinweis: Akustikdecke*

**0001.03.50 Gelochte GKB - Akustik- Decke, TRP Erdgeschoss**
Liefern und Montieren einer gelochten GKB- Akustik- Decke,
Oberseite mit schwarzem Vlies kaschiert als abgehängte Unterdecke.
d=12,5mm, Baustoffklasse A; Fugen bewehren und verpachteln.

Einbauhöhe: ca. 3,10m ü. FFB EG
Einbauort: Treppenraum EG

Lochung: Rundlochung 10/23R

inkl. Unterkonstruktion bestehend aus verzinkten Stahlprofilen, als Grund- und Verbindungsprofil, CD 60/27 und Abhängern an der Rohdecke.

ca. 40cm von der Rohdecke abgehängt.

Die Platten sind stumpf zu stoßen und in Qualitätstufe Q3 zu verspachteln.

Rasterlochung darf ausschließlich im Rasterschnitt verlegt werden.

Malerfertige Oberfläche
Menge: 44,000 m²

**0001.03.60 Gelochte GKB - Akustik- Decke, 10° geneigt, TPR Obergeschoss**
Liefern und Montieren einer gelochten GKB- Akustik- Decke,
Oberseite mit schwarzem Vlies kaschiert als abgehängte Unterdecke im Sparrendachbereich,

Dachneigung Befestigungsuntergrund: 10°
Neigung Akustikdecke: 10°

d=12,5mm, Baustoffklasse A; Fugen bewehren und verpachteln.

Einbauhöhe: bis ca. 4,20m ü. FFB OG
Einbauort: Treppenraum OG

Lochung: Rundlochung 10/23R

inkl. Unterkonstruktion bestehend aus verzinkten Stahlprofilen, als Grund- und Verbindungsprofil, CD 60/27 und Abhängern an der zuvor angebrachten brandschutztechnisch notwendigen Dachverkleidung F30.

ca. 80cm von der Rohdecke abgehängt.

Die Platten sind stumpf zu stoßen und in Qualitätstufe Q3 zu verspachteln.

Rasterlochung darf ausschließlich im Rasterschnitt verlegt werden.

Malerfertige Oberfläche
Menge: 45,000 m²

**0001.03.70 Ausbildung Fries um GKB- Lochdecke**
Herstellung eines Fries um die GK Lochdecke mittels Verspachtelung der Löcher in Qualitätsstufe Q3.
Breite des Fries ca. 30cm

Malerfertige Oberfläche
Menge: 86,000 m

**0001.03.80 Einbau Glaswolle 2cm, akustisch wirksam**
Einbau einer akustisch wirksamen Glaswolle-Dämmung auf der vorgenannten abgehängten Lochdecke.
Dicke ca. 20mm, WLS 035,
Schallabsorptionsklasse: D nach DIN EN ISO 11654
Menge: 90,000 m²

**0001.03.90 Herstellung Höhenversprung der GKB Bereich Treppenauge EG**
Höhenversprung der GKB- Akustik- Decke im Bereich des Treppenauges, Anschluss an Stahlbetondecke, mit Metall- Unterkonstruktion und Bekleidung mit GKB - Platten.

Die Platten sind stumpf zu stoßen und in Qualitätstufe Q3 zu verspachteln.

Malerfertige Oberfläche

Versprunghöhe: ca. 400mm
Raumhöhe: ca. 3,10m auf 3,50m

Einbauort: Treppenraum EG
Menge: 13,000 m

**0001.03.100 Herstellung Höhenversprung der GKB Bereich Dachfenster OG**
Höhenversprung der GKB- Akustik- Decke im Bereich der Dachfenster, Anschluss UK der Dachfenster, mit Metall- Unterkonstruktion und Bekleidung mit GKB - Platten.

Die Platten sind stumpf zu stoßen und in Qualitätstufe Q3 zu verspachteln.

Malerfertige Oberfläche

Versprunghöhe: ca. 1700mm
Raumhöhe: max. ca. 3,70m auf ca. 5,30m

Einbauort: Treppenraum OG
Menge: 13,000 m

**0001.03.110 Herstellung Verkleidung Dachfläche Zwischenbereich Dachfenster**
Lieferen und Herstellung einer Unterdecke aus GK- Platten einschließlich Unterkonstruktion aus verzinkten Metallprofilen als Direktabhängung an Dachfläche im Zwischenbereich der Dachfenster, 10° geneigt.

Inklusive Höhenversprung/ Anschluss an Dachfenster

Befestigungsuntergrund: Zuvor angebrachte brandschutztechnisch notwendige Dachverkleidung F30

Ausführung:
Unterdecke 10° geneigt parallel verlaufend zu Dachfläche
ca. 30cm/200cm
Höhenverprung: ca.80cm zweiseitig

Anschluss/Einbindung an Höhenversprung der tiefer liegenden GKB- Akustik- Decke und an Feuerschutzplatte GKF als Bekleidung der anschließenden Trennwand

Die Platten sind stumpf zu stoßen und in Qualitätstufe Q3 zu verspachteln.

Malerfertige Oberfläche

Einbauort: Treppenraum OG
Menge: 1,000 Stk

**0001.03.120 Aussparung Einbauleuchte bis d=400mm**
Aussparung für den späteren Einbau von runden Leuchten
in Deckenbekleidungen herstellen.
Die Leuchtenabhängung erfolgt separat, die
Unterkonstruktion entsprechend verstärken. Der
Ausschnitt wird bauseits abgedeckt.
Durchmesser : bis 400 mm
Menge: 14,000 Stk

**0001.03.130 Revisionsklappe 500x500mm bis 12,5mm**
Einbau einer Revisionsklappe 500x500mm für Deckensystem ohne bauphysikalische Anforderung.
Unterkonstruktion mit CD 60/27- Profilen gemäß DIN EN 14195 und DIN 18182-1 anordnen.

Ausschnitt der Gipsplatte nach System-Datenblatt und Schemazeichnungen ausbilden.
Dicke der Beplankung bis 12,5 mm.
Verschraubung des Außenrahmens mittels
bauaufsichtlich zugelassenen Verbindungsmitteln, ggf. mit Distanzrahmen/ -streifen unterlegen.
Innendeckel flächenbündig mit Gipsplatte verkleben oder wahlweise verschrauben.
Revisionsklappen-Außenrahmen nach DIN EN 13963 in Qualitätsstufe Q2 gemäß Merkblatt Nr. 2 des Bundesverbandes der Gipsindustrie e.V. verspachteln.
Menge: 2,000 Stk

*Hinweis: Rasterdecke Hygienebereich und Lagerräume*
Rasterdecke Hygienebereich

**0001.03.140 MW-Unterd.,nicht sichtb.UK,sch.abs,625/625,20, Hygienebereich**
Mineralwolle-Unterdecke, schallabsorbierend, in
Einlegemontage, mit einer T- Profil Unterkonstruktion
aus Tragprofilen, mit Schnellabhänger
bzw. Schlitzbandstahl von der Rohdecke über zugelassene
Dübel und Schrauben abgehängt und planeben ausgerichtet.
Decke revisionierbar, einzelne Platten herausnehmbar.

Abhängehöhe :  bis 220 cm
Decklage :  Mineralwolle-Deckenplatten
Brandverhalten :  A1
Farbe :  weiß
Sichtseite:  Mikrostukturierte und hygienische  Oberfläche
Rückseite:  abriebminderndes Vlies
Kanten: umlaufende versiegelte Farbbeschichtung

Feuchtigkeitsbeständigkeit:  100% RH, bei 0-4ß°C
Reinraumklassifizierung:  ISO Klasse 4 nach ISO 14644-1
Reinigungsfähigkeit:  mit weicher Bürste oder Staubsauger und mit feuchtem Tuch oder Schwamm

Achsraster :  625/625 mm
Plattendicke :  20 mm

Unterkonstruktion:
Profilbreite:  15mm
Profilfarbe:  Weiß, ähnlich RAL 9003
Korrosionsklasse:  B, nach DIN EN 13964

Einbauort: Sanitärräume und Lagerräume EG/OG,
siehe Übersichtsplan
Menge: 214,000 m²

**0001.03.150 Rasteranpassung, MW- Unterdecke, Hygienebereich**
Rasteranpassung der Mineralwolle- Unterdecke, durch Plattenzuschnitt, Kanten fasen und in Oberflächenfarbe beschichten.

Art der Unterdecke: MW Unterdecke
Plattengröße: 625/625mm
Menge: 249,000 m

**0001.03.160 Wandanschluss Rasterdecke, Hygienebereich**
Randausbildung der Rasterdecke, systemgerecht, mit Randprofil L- Wandwinkel 24x24mm

Profilfarbe: Weiß, ähnlich RAL 9003
Korrosionsklasse: B nach DIN EN 13964
Deckensystem: MW Unterdecke, nach Beschreibung Vorposition

Befestigung mittels zugelassenen Befestigungsmitteln, Verarbeitung nach Herstellerangaben
Menge: 249,000 m

**0001.03.170 Zulage für Kleinflächen MW- Unterdecke, Hygienebereich**
Kleinflächen aus MW-Unterdecke (erhöhte Schneidekosten für
Zuschnitte und Verschnitt, Mehrverbrauch von
Zubehörmaterialien, erhöhter Zeitaufwand bei der Montage,
höherer Fugenanteil)
als Zulageposition. Kleinflächen unter 5,0 m²
Menge: 6,000 Stk

**0001.03.180 Aussparung, Einbauleuchten/Drallauslässe bis 125mm, Hygienebereich**
Aussparung für den späteren Einbau von runden Leuchten/TV
in MW-Unterdecke herstellen.
Die Leuchtenabhängung erfolgt separat, die Unterkonstruktion
entsprechend verstärken. Der Ausschnitt wird bauseits
abgedeckt.

Durchmesser : bis 125 mm
Menge: 32,000 Stk

**0001.03.190 Aussparung, Einbauleuchten/Drallauslässe bis 200mm, Hygienebereich**
Aussparung für den späteren Einbau von runden Leuchten/TV
in MW-Unterdecke herstellen.
Die Leuchtenabhängung erfolgt separat, die Unterkonstruktion
entsprechend verstärken. Der Ausschnitt wird bauseits
abgedeckt.

Durchmesser : bis 200 mm
Menge: 2,000 Stk

*Hinweis: Rasterdecke Küche*

**0001.03.200 MW-Unterd.,nicht sichtb.UK,sch.abs,625/625,20, Nassbereich Küche**
Mineralwolle-Unterdecke, schallabsorbierend, in
Einlegemontage, mit einer T- Profil Unterkonstruktion
aus Tragprofilen, mit Schnellabhänger
bzw. Schlitzbandstahl von der Rohdecke über zugelassene
Dübel und Schrauben abgehängt und planeben ausgerichtet.
Decke revisionierbar, einzelne Platten herausnehmbar

Abhängehöhe : ca. 760 mm
Decklage : Mineralwolle-Deckenplatten
Brandverhalten : A1
Farbe : weiß
Sichtseite:  Mikrostukturierte, glatte Oberfläche
Rückseite:  abriebminderndes Vlies
Kanten: umlaufende versiegelte Farbbeschichtung

Feuchtigkeitsbeständigkeit:  100% RH, bei 0-4ß°C
Reinraumklassifizierung: ISO Klasse 3 nach ISO 14644-1 und
Bakteriologische Reinheitsklasse: M1

Hygiene: Erfüllt es die Voraussetzungen nach NF S 90-351 für Zone 4: Methicillin-resistenter Staphylococcus Aureus (MRSA), Candida Albicans, Aspergillus Brasiliensis, E.Coli und Bazillus cereus
Reinigungsfähigkeit: mit weicher Bürste oder Staubsauger, mit feuchten Tuch oder Schwamm und mit Trockendampf
Chemisch Resistent: monatlich gegenüber verdünnten Lösungen von Aktivchlor 2,6 %, quartäre Ammoniakverbindung 0,25 %, Wasserstoffperoxid 5 %, Ethanol 70 % und Isopropanol 70 %

Nassabriebsbeständigkeit: Klasse 5

Kantentyp : A24
Achsraster : 625/625 mm
Plattendicke : 20 mm

Einbauort: Küchenbereich EG

Abhängehöhe :  bis 220 cm
Decklage :  Mineralwolle-Deckenplatten
Brandverhalten :  A1
Farbe :  weiß
Sichtseite:  Mikrostukturierte und hygienische  Oberfläche
Rückseite:  abriebminderndes Vlies

Feuchtigkeitsbeständigkeit:  100% RH, bei 0-4ß°C
Reinraumklassifizierung:  ISO Klasse 4 nach ISO 14644-1
Reinigungsfähigkeit:  mit weicher Bürste oder Staubsauger und mit feuchtem Tuch oder Schwamm

Achsraster :  625/625 mm
Plattendicke :  20 mm

Unterkonstruktion:
Korrosionsklasse:  D nach DIN EN 13964
Profilbreite:  15mm
Profilfarbe:  Weiß, ähnlich RAL 9003
Menge: 95,000 m²

**0001.03.210 Rasteranpassung, MW-Unterdecke Nassbereich**
Rasteranpassung der Mineralwolle-Unterdecke Nassbereich,
durch Plattenzuschnitt, Kanten fasen und in Oberflächenfarbe
beschichten.

Art der Unterdecke : MW Unterdecke
Plattengrößen : 625/625 mm
Menge: 124,000 m

**0001.03.220 Wandanschluss Rasterdecke Nassbereich**
Randausbildung der Rasterdecke Nassbereich Küche, systemgerecht, mit Randprofil L- Wandwinkel 24x24mm

Profilfarbe: Weiß, ähnlich RAL 9003
Korrosionsklase: D nach DIN EN 13964
Deckensystem: MW Unterdecke, nach Beschreibung Vorposition

Befestigung mittels zugelassenen Befestigungsmitteln, Verarbeitung nach Herstellerangaben
Menge: 124,000 m

**0001.03.230 Fugenabdichtung Dichtstoff, Nassbereich**
Fugenabdichtung mit dauerelastischem Dichtstoff, Fugenbreite
5 mm.
Menge: 124,000 m

**0001.03.240 Aussparung, Einbauleuchten/Drallauslässe bis 125mm, Nassbereich**
Aussparung für den späteren Einbau von runden Leuchten/TV
in MW-Unterdecke herstellen.
Die Leuchtenabhängung erfolgt separat, die Unterkonstruktion
entsprechend verstärken. Der Ausschnitt wird bauseits
abgedeckt.

Durchmesser : bis 125 mm
Menge: 3,000 Stk

**0001.03.250 Aussparung, Einbauleuchten/Drallauslässe bis 200mm, Nassbereich**
Aussparung für den späteren Einbau von runden Leuchten/TV
in MW-Unterdecke herstellen.
Die Leuchtenabhängung erfolgt separat, die Unterkonstruktion
entsprechend verstärken. Der Ausschnitt wird bauseits
abgedeckt.

Durchmesser : bis 200 mm
Menge: 1,000 Stk

**0001.03.260 Aussparungen Drallauslässe Lüftung 40/40cm, Nassbereich**
Aussparung für den späteren Einbau von eckigen TV
in MW-Unterdecke herstellen.
Die Abhängung erfolgt separat, die Unterkonstruktion
entsprechend verstärken. Der Ausschnitt wird bauseits
abgedeckt.

Ausparung : bis 400 mm
Menge: 1,000 Stk

*Hinweis: Rasterdecke Aufenthaltsbereich*

**0001.03.270 MW-Unterd.,nicht sichtb.UK,sch.abs,625/625,20, Aufenthaltsbereiche**
Mineralwolle-Unterdecke, schallabsorbierend, in
Einlegemontage, mit einer nicht sichtbaren, niveaugleichen
Metallunterkonstruktion aus Tragprofilen, mit Schnellabhänger
bzw. Schlitzbandstahl von der Rohdecke über zugelassene
Dübel und Schrauben abgehängt und planeben ausgerichtet.
Decke revisionierbar, einzelne Platten herausnehmbar

Abhängehöhe : bis 500mm
Decklage : Mineralwolle-Deckenplatten
Brandverhalten : A1
Farbe : weiß
Sichtseite: Richtungsungebundene, akustisch transparente Oberfläche
Rückseite: Abriebminderndes Vlies
Achsraster : 625/625 mm
Plattendicke : 22 mm

Einbauort: Leitungsbüro EG, Funktionsräume OG, Aufenthaltsraum OG
Menge: 96,000 m²

**0001.03.280 Rasteranpassung, MW-Unterdecke, Aufenthaltsbereiche**
Rasteranpassung der Mineralwolle-Unterdecke, durch
Plattenzuschnitt, Kanten fasen und in Oberflächenfarbe
beschichten.

Art der Unterdecke : MW Unterdecke
Plattengrößen : 625/625 mm
Menge: 83,000 m

**0001.03.290 Wandanschluss Rasterdecke, Aufenthaltsbereiche**
Randausbildung der Rasterdecke Aufenthaltsbereiche, systemgerecht, mit Stufenwandwinkel 10x15,

Profilfarbe: weiß, ähnlich RAL 9003
Korrosionsklase: D nach DIN EN 13964

Befestigung mittels zugelassenen Befestigungsmitteln,
Verarbeitung nach Herstellerangaben
Menge: 83,000 m

**0001.03.300 Herstellung Höhenversprung an Rasterdecke, Bereich Dachausstieg**
Vierseitiger Höhenversprung zwischen Rasterdecke/Fries im Bereich des Dachausstiegsfenster/Dachfenster im Aufenthaltsraum OG, Anschluss an Sparrendach/Dachfenster, mit Metall- Unterkonstruktion und Bekleidung mit GKB - Platten.

Die Platten sind stumpf zu stoßen und in Qualitätstufe Q2 zu verspachteln.

Malerfertige Oberfläche

Versprunghöhe: ca. 1,50m
Raumhöhe: ca. 2,70m auf 4,30m

Einbauort: Aufenthaltsraum OG
Menge: 5,000 m

**0001.03.310 Ausbildung Fries in Rasterdecke, Aufenthaltsbereiche**
Herstellung eines Fries zwischen Rasterdecke und Höhenversprung Dachausstieg/Dachfenster.
Gipsplatte-Deckenfries, abgehängt, bestehend aus:
Unterkonstruktion, verdeckt aus einem Tragerost aus
verzinkten Stahlprofilen als systemgerechte Abhängung
vom bestehenden Sparrendach.
Beplankung mit Gipsbauplatten, ungelocht, Ränder mit
L Profil Höhe wie umliegende Rasterdecke.

Oberflächenausbildung in Verspachtelung,
Qualitätsstufe Q2

Beplankung : 2 x 12,5 mm GKB, ungelocht
Breite des Friesstreifens : ca. 470mm
Abhängehöhe : niveaugleich zur abgehängten Decke
Menge: 8,000 m

**0001.03.320 Ausbildung Fries Bereich Fenster, Aufenthaltsbereiche**
Herstellung eines Fries als horizontalen Abschluss in der Fensterleibung, Beplankung aus Gisbauplatten.
Oberflächenausbildung in Verspachtelung,
Qualitätsstufe Q2

Tiefe Fensterleibung:  ca. 10cm
Auszugleichende Höhe:  ca. 14cm
Menge: 6,000 m

**0001.03.330 Aussparung, Einbauleuchten/Drallauslässe bis 125mm, Aufenthaltsbereiche**
Aussparung für den späteren Einbau von runden Leuchten/TV
in MW-Unterdecke herstellen.
Die Leuchtenabhängung erfolgt separat, die Unterkonstruktion
entsprechend verstärken. Der Ausschnitt wird bauseits
abgedeckt.

Durchmesser : bis 125 mm
Menge: 6,000 Stk

**0001.03.340 Aussparung Drallauslässe Lüftung 40/40mm, Aufenthaltsbereiche**
Aussparung für den späteren Einbau von eckigen TV
in MW-Unterdecke herstellen.
Die Abhängung erfolgt separat, die Unterkonstruktion
entsprechend verstärken. Der Ausschnitt wird bauseits
abgedeckt.

Ausparung : bis 400 mm
Menge: 8,000 Stk

**0001.03.350 Verstärkung, Unterkonstruktion, Rasterdecke**
Unterkonstruktion der abgehängten Rasterdecke zur Aufnahme von Lasten von abgependelten Sicherheitsbeleuchtungen/ Fluchtwegmarkierungen verstärken. OSB- Platte 20mm
Menge: 10,000 Stk

*Hinweis: Freitragende Decke*

**0001.03.360 Abkofferung/ Freitragende Decke mit Höhenversprung, Türbereich NR EG**
Liefern und Herstellen einer Unterdecke nach DIN 18168-1 als freitragende Decke inklusive Höhenverprung/Ausbildung Abkofferung.

Einbauhöhe: ca. 2,75m
Raumbreite: ca. 2,30m
Raumtiefe: ca. 1,20m
Höhenversprung: ca. 0,65m

Befestigungsuntergrund:
dreiseitig zuvor angebrachte Vorsatzschalen
Anschluss Höhenversprung: Brettsperrholzdecke

Ausführung der Unterkonstruktion aus verzinkten Stahlblechprofilen DIN 18182-1,
Tragprofile als Einfachprofile CW 50, Randbefestigung mit UW 50, Befestigung mit für den Untergrund geeignetem Befestigungsmittel, Befestigungsabstand nach Erfordernis.

Decklage/Bekleidung aus Gipsplatten GKB DIN 18180 bzw. Typ A EN 520: GKB einlagig, Plattendicke 12,5 mm,
Verarbeitung gemäß DIN 18181.

Verspachtelung der Gipsplatten gemäß Merkblatt Nr. 2 des Bundesverbandes der Gipsindustrie e.V. Qualitätsstufe Q2 Standardverspachtelung,
Menge: 3,000 Stk

**0001.03.370 Abkofferung/ Freitragende Decke mit Höhenversprung, Türbereich NR OG**
wie zuvor beschriebene Postion mit abweichenden Höhenversprung/Abkofferung:

Höhenversprung:  ca. 1,85m
Anschluss Höhenversprung: Sparrendach/Sparrenfelder
Menge: 3,000 Stk

**0001.03.380 Abkofferung/ Freitragende Decke mit Höhenverprung, Nische Teeküche NR EG**
Liefern und Herstellen einer Unterdecke nach DIN 18168-1 als freitragende Decke inklusive Höhenverprung/Ausbildung Abkofferung.

Einbauhöhe: ca. 2,70m
Raumbreite: ca. 2,30m
Raumtiefe: ca. 0,60m
Höhenversprung: ca. 0,70m

Befestigungsuntergrund:
dreiseitig zuvor angebrachte Vorsatzschalen
Anschluss Höhenversprung: Brettsperrholzdecke

Ausführung der Unterkonstruktion aus verzinkten Stahlblechprofilen DIN 18182-1,
Tragprofile als Einfachprofile CW 50, Randbefestigung mit UW 50, Befestigung mit für den Untergrund geeignetem Befestigungsmittel, Befestigungsabstand nach Erfordernis.

Decklage/Bekleidung aus Gipsplatten GKB DIN 18180 bzw. Typ A EN 520: GKB einlagig, Plattendicke 12,5 mm,
Verarbeitung gemäß DIN 18181.

Verspachtelung der Gipsplatten gemäß Merkblatt Nr. 2 des Bundesverbandes der Gipsindustrie e.V. Qualitätsstufe Q2 Standardverspachtelung,
Menge: 3,000 Stk

**0001.03.390 Abkofferung/ Freitragende Decke mit Höhenverprung, Nische Teeküche NR OG**
wie zuvor beschriebene Postion mit abweichenden Höhenversprung/Abkofferung:

Höhenversprung: ca. 1,90m
Anschluss Höhenversprung: Sparrendach/Sparrenfelder
Menge: 3,000 Stk

**0001.03.400 Abkofferung/ Freitragende Decke mit Höhenversprung, Schranknische GR EG**
Liefern und Herstellen einer Unterdecke nach DIN 18168-1 als freitragende Decke inklusive Höhenverprung/Ausbildung Abkofferung.

Einbauhöhe: ca. 2,70m
Raumbreite: ca. 3,40m
Raumtiefe: ca. 0,70m
Höhenversprung: ca. 0,70m

Befestigungsuntergrund:
dreiseitig zuvor angebrachte Vorsatzschalen
Anschluss Höhenversprung: Brettsperrholzdecke

Ausführung der Unterkonstruktion aus verzinkten Stahlblechprofilen DIN 18182-1,
Tragprofile als Einfachprofile CW 100, Randbefestigung mit UW 100, Befestigung mit für den Untergrund geeignetem Befestigungsmittel, Befestigungsabstand nach Erfordernis.

Decklage/Bekleidung aus Gipsplatten GKB DIN 18180 bzw. Typ A EN 520: GKB einlagig, Plattendicke 12,5 mm,
Verarbeitung gemäß DIN 18181.

Verspachtelung der Gipsplatten gemäß Merkblatt Nr. 2 des Bundesverbandes der Gipsindustrie e.V. Qualitätsstufe Q2 Standardverspachtelung,
Menge: 3,000 Stk

**0001.03.410 Abkofferung/ Freitragende Decke mit Höhenversprung, Schranknische GR OG**
wie zuvor beschriebene Postion mit abweichenden Höhenversprung/Abkofferung:

Höhenversprung: ca. 1,90m
Anschluss Höhenversprung: Sparrendach/Sparrenfelder
Menge: 3,000 Stk
